# Demolición de jamba

- Propiedad del archivo: CYPE Ingenieros S.A.
- Formato: FIEBDC-3/2016
- Programa: Generador de precios de la construcción. CYPE Ingenieros, S.A.
- Fecha: 17/05/2024
- Ámbito geográfico: Chile
- Divisa: CHL
- Costes indirectos: 3 %
- Gastos generales: 13 %
- Beneficio industrial: 6 %
- IVA: 19 %

## D Demoliciones

### DH Remates

#### DHE De exteriores

**DHE070** m Demolición de jamba.
Demolición de jamba de piedra artificial, con medios manuales, sin deteriorar los elementos constructivos contiguos, y carga manual sobre camión o contenedor.
Incluye: Demolición del elemento. Fragmentación de los escombros en piezas manejables. Retirada y acopio de escombros. Limpieza de los restos de obra. Carga manual de escombros sobre camión o contenedor.
Criterio de medición de proyecto: Longitud medida según documentación gráfica de Proyecto.
Criterio de medición de obra: Se medirá la longitud realmente demolida según especificaciones de Proyecto.

| Código | Ud | Descripción | Rendimiento | Precio | Importe |
|---|---|---|---|---|---|
| mo020 | h | Maestro 1ª construcción. (mano de obra) | 0.144 | 8327.21 | 1199.118 |
| mo113 | h | Jornal construcción. (mano de obra) | 0.144 | 5997.35 | 863.618 |
| % | % | Herramientas | 2 % | 2062.736 | 41.255 |
|  |  | Costes directos |  |  | 2103.991 |

Residuos:
- demolición: ruo170101 Hormigón (hormigones, morteros y prefabricados). (componente de residuo); rendimiento 7.68 kg; Código LER 17 01 01; Masa del elemento 1 kg; Volumen 0.000667 m3
- demolición: ruo170405 Hierro y acero. (componente de residuo); rendimiento 0.2 kg; Código LER 17 04 05; Masa del elemento 1 kg; Volumen 0.000476 m3
