# Desmontaje de portero electrónico o videoportero individual

- Propiedad del archivo: CYPE Ingenieros S.A.
- Formato: FIEBDC-3/2016
- Programa: Generador de precios de la construcción. CYPE Ingenieros, S.A.
- Fecha: 04/10/2024
- Ámbito geográfico: Chile
- Divisa: CHL
- Costes indirectos: 3 %
- Gastos generales: 13 %
- Beneficio industrial: 6 %
- IVA: 19 %

## D Demoliciones

### DI Instalaciones

#### DIA Audiovisuales

**DIA040** Ud Desmontaje de portero electrónico o videoportero individual.
Desmontaje de placa exterior de calle y 1 teléfono interior en instalación de portero electrónico, con medios manuales, y carga manual sobre camión o contenedor.
Criterio de valoración económica: El precio incluye el desmontaje de los accesorios y de los soportes de fijación.
Incluye: Desmontaje del elemento. Retirada y acopio del material desmontado. Limpieza de los restos de obra. Carga manual del material desmontado y restos de obra sobre camión o contenedor.
Criterio de medición de proyecto: Número de unidades previstas, según documentación gráfica de Proyecto.
Criterio de medición de obra: Se medirá el número de unidades realmente desmontadas según especificaciones de Proyecto.

| Código | Ud | Descripción | Rendimiento | Precio | Importe |
|---|---|---|---|---|---|
| mo003 | h | Maestro 1ª electricista. (mano de obra) | 0.695 | 8553.61 | 5944.759 |
| mo102 | h | Ayudante electricista. (mano de obra) | 0.695 | 6210.68 | 4316.423 |
| % | % | Herramientas | 2 % | 10261.182 | 205.224 |
|  |  | Costes directos |  |  | 10466.406 |

Residuos:
- demolición: ruo170203 Plástico. (componente de residuo); rendimiento 0.41 kg; Código LER 17 02 03; Masa del elemento 1 kg; Volumen 0.001667 m3
- demolición: ruo170407 Metales mezclados. (componente de residuo); rendimiento 0.325 kg; Código LER 17 04 07; Masa del elemento 1 kg; Volumen 0.000667 m3
- demolición: ruo170411 Cables distintos de los especificados en el código 17 04 10. (componente de residuo); rendimiento 0.065 kg; Código LER 17 04 11; Masa del elemento 1 kg; Volumen 0.000667 m3
