# Desmontaje de tubería de instalación de distribución de agua

- Propiedad del archivo: CYPE Ingenieros S.A.
- Formato: FIEBDC-3/2016
- Programa: Generador de precios de la construcción. CYPE Ingenieros, S.A.
- Fecha: 17/05/2024
- Ámbito geográfico: Chile
- Divisa: CHL
- Costes indirectos: 3 %
- Gastos generales: 13 %
- Beneficio industrial: 6 %
- IVA: 19 %

## D Demoliciones

### DI Instalaciones

#### DIF Gasfitería

**DIF010** m Desmontaje de tubería de instalación de distribución de agua.
Desmontaje de tubos de plomo de más de 2" de diámetro, en instalación superficial de distribución de agua, con medios manuales, sin deteriorar los elementos constructivos a los que están sujetos, y carga manual sobre camión o contenedor.
Incluye: Desmontaje del elemento. Obturación de las conducciones conectadas al elemento. Retirada y acopio del material desmontado. Limpieza de los restos de obra. Carga manual del material desmontado y restos de obra sobre camión o contenedor.
Criterio de medición de proyecto: Longitud medida según documentación gráfica de Proyecto.
Criterio de medición de obra: Se medirá la longitud realmente desmontada según especificaciones de Proyecto.

| Código | Ud | Descripción | Rendimiento | Precio | Importe |
|---|---|---|---|---|---|
| mo008 | h | Maestro 1ª gasfitero. (mano de obra) | 0.129 | 8556.75 | 1103.821 |
| mo107 | h | Ayudante gasfitero. (mano de obra) | 0.129 | 6212.96 | 801.472 |
| % | % | Herramientas | 2 % | 1905.293 | 38.106 |
|  |  | Costes directos |  |  | 1943.399 |

Residuos:
- demolición: ruo170403 Plomo. (componente de residuo); rendimiento 2.17 kg; Código LER 17 04 03; Masa del elemento 1 kg; Volumen 0.000667 m3
