# Desmontaje de colector suspendido

- Propiedad del archivo: CYPE Ingenieros S.A.
- Formato: FIEBDC-3/2016
- Programa: Generador de precios de la construcción. CYPE Ingenieros, S.A.
- Fecha: 17/05/2024
- Ámbito geográfico: Chile
- Divisa: CHL
- Costes indirectos: 3 %
- Gastos generales: 13 %
- Beneficio industrial: 6 %
- IVA: 19 %

## D Demoliciones

### DI Instalaciones

#### DIS Salubridad

**DIS050** m Desmontaje de colector suspendido.
Desmontaje de colector suspendido, de 300 mm de diámetro máximo, con medios manuales, y carga manual sobre camión o contenedor.
Criterio de valoración económica: El precio incluye el desmontaje del material de sujeción, de los accesorios y de las piezas especiales y la obturación de las conducciones conectadas al elemento.
Incluye: Desmontaje del elemento. Obturación de las conducciones conectadas al elemento. Retirada y acopio del material desmontado. Limpieza de los restos de obra. Carga manual del material desmontado y restos de obra sobre camión o contenedor.
Criterio de medición de proyecto: Longitud medida en proyección horizontal, según documentación gráfica de Proyecto.
Criterio de medición de obra: Se medirá, en proyección horizontal, la longitud realmente desmontada según especificaciones de Proyecto.

| Código | Ud | Descripción | Rendimiento | Precio | Importe |
|---|---|---|---|---|---|
| mo113 | h | Jornal construcción. (mano de obra) | 0.451 | 5997.35 | 2704.805 |
| % | % | Herramientas | 2 % | 2704.805 | 54.096 |
|  |  | Costes directos |  |  | 2758.901 |

Residuos:
- demolición: ruo170405 Hierro y acero. (componente de residuo); rendimiento 0.2 kg; Código LER 17 04 05; Masa del elemento 1 kg; Volumen 0.000476 m3
- demolición: ruo170904 Residuos mezclados de construcción y demolición distintos de los especificados en los códigos 17 09 01, 17 09 02 y 17 09 03. (componente de residuo); rendimiento 9.742 kg; Código LER 17 09 04; Masa del elemento 1 kg; Volumen 0.000667 m3
