# Desmontaje de toldo

- Propiedad del archivo: CYPE Ingenieros S.A.
- Formato: FIEBDC-3/2016
- Programa: Generador de precios de la construcción. CYPE Ingenieros, S.A.
- Fecha: 04/10/2024
- Ámbito geográfico: Chile
- Divisa: CHL
- Costes indirectos: 3 %
- Gastos generales: 13 %
- Beneficio industrial: 6 %
- IVA: 19 %

## D Demoliciones

### DL Puertas, ventanas, closets, vidrios y protecciones solares

#### DLS Protecciones solares

**DLS010** Ud Desmontaje de toldo.
Desmontaje de toldo de de 3 a 6 m² de superficie, situado en fachada y fijado al paramento mediante atornillado, con medios manuales y recuperación del material para su posterior ubicación en otro emplazamiento, siendo el orden de ejecución del proceso inverso al de su instalación, sin deteriorar los elementos constructivos a los que está sujeto, y carga manual sobre camión o contenedor.
Criterio de valoración económica: El precio incluye el desmontaje de los accesorios y de los elementos de fijación.
Incluye: Desmontaje del elemento. Clasificación y etiquetado. Acopio de los materiales a reutilizar. Carga manual del material a reutilizar sobre camión. Retirada y acopio de los restos de obra. Limpieza de los restos de obra. Carga manual de los restos de obra sobre camión o contenedor.
Criterio de medición de proyecto: Número de unidades previstas, según documentación gráfica de Proyecto.
Criterio de medición de obra: Se medirá el número de unidades realmente desmontadas según especificaciones de Proyecto.

| Código | Ud | Descripción | Rendimiento | Precio | Importe |
|---|---|---|---|---|---|
| mo018 | h | Maestro 1ª cerrajero. (mano de obra) | 1.467 | 8433.24 | 12371.563 |
| mo059 | h | Ayudante cerrajero. (mano de obra) | 1.467 | 6234.36 | 9145.806 |
| % | % | Herramientas | 2 % | 21517.369 | 430.347 |
|  |  | Costes directos |  |  | 21947.716 |
