# Desmontaje de cobertura de zinc en cubierta inclinada

- Propiedad del archivo: CYPE Ingenieros S.A.
- Formato: FIEBDC-3/2016
- Programa: Generador de precios de la construcción. CYPE Ingenieros, S.A.
- Fecha: 04/10/2024
- Ámbito geográfico: Chile
- Divisa: CHL
- Costes indirectos: 3 %
- Gastos generales: 13 %
- Beneficio industrial: 6 %
- IVA: 19 %

## D Demoliciones

### DQ Cubiertas

#### DQC Capa de cobertura

**DQC070** m² Desmontaje de cobertura de zinc en cubierta inclinada.
Desmontaje de cobertura de bandeja de zinc, colocada mecánicamente sobre tablero de madera a menos de 20 m de altura, en cubierta inclinada a dos aguas con una pendiente media del 47%; con medios manuales, y carga manual sobre camión o contenedor.
Criterio de valoración económica: El precio incluye el desmontaje de los elementos de fijación, de los remates, de los canales y de las bajadas.
Incluye: Desmontaje del elemento. Retirada y acopio del material desmontado. Limpieza de los restos de obra. Carga manual de escombros sobre camión o contenedor.
Criterio de medición de proyecto: Superficie medida según documentación gráfica de Proyecto.
Criterio de medición de obra: Se medirá la superficie realmente desmontada según especificaciones de Proyecto.

| Código | Ud | Descripción | Rendimiento | Precio | Importe |
|---|---|---|---|---|---|
| mo113 | h | Jornal construcción. (mano de obra) | 0.371 | 5995.15 | 2224.201 |
| % | % | Herramientas | 2 % | 2224.201 | 44.484 |
|  |  | Costes directos |  |  | 2268.685 |

Residuos:
- demolición: ruo170405 Hierro y acero. (componente de residuo); rendimiento 0.46 kg; Código LER 17 04 05; Masa del elemento 1 kg; Volumen 0.000476 m3
- demolición: ruo170407 Metales mezclados. (componente de residuo); rendimiento 4.464 kg; Código LER 17 04 07; Masa del elemento 1 kg; Volumen 0.000667 m3
