# Levantado de sumidero en azotea

- Propiedad del archivo: CYPE Ingenieros S.A.
- Formato: FIEBDC-3/2016
- Programa: Generador de precios de la construcción. CYPE Ingenieros, S.A.
- Fecha: 04/10/2024
- Ámbito geográfico: Chile
- Divisa: CHL
- Costes indirectos: 3 %
- Gastos generales: 13 %
- Beneficio industrial: 6 %
- IVA: 19 %

## D Demoliciones

### DQ Cubiertas

#### DQS Puntos singulares

**DQS030** Ud Levantado de sumidero en azotea.
Levantado de sumidero en azotea, con medios manuales, sin afectar a la estabilidad de los elementos constructivos contiguos, y carga manual sobre camión o contenedor.
Incluye: Levantado del elemento. Retirada y acopio del material levantado. Limpieza de los restos de obra. Carga manual del material levantado y restos de obra sobre camión o contenedor.
Criterio de medición de proyecto: Número de unidades previstas, según documentación gráfica de Proyecto.
Criterio de medición de obra: Se medirá el número de unidades realmente desmontadas según especificaciones de Proyecto.

| Código | Ud | Descripción | Rendimiento | Precio | Importe |
|---|---|---|---|---|---|
| mo113 | h | Jornal construcción. (mano de obra) | 0.349 | 5995.15 | 2092.307 |
| % | % | Herramientas | 2 % | 2092.307 | 41.846 |
|  |  | Costes directos |  |  | 2134.153 |

Residuos:
- demolición: ruo170203 Plástico. (componente de residuo); rendimiento 0.56 kg; Código LER 17 02 03; Masa del elemento 1 kg; Volumen 0.001667 m3
