# Desmontaje de grifería en cocina

- Propiedad del archivo: CYPE Ingenieros S.A.
- Formato: FIEBDC-3/2016
- Programa: Generador de precios de la construcción. CYPE Ingenieros, S.A.
- Fecha: 04/10/2024
- Ámbito geográfico: Chile
- Divisa: CHL
- Costes indirectos: 3 %
- Gastos generales: 13 %
- Beneficio industrial: 6 %
- IVA: 19 %

## D Demoliciones

### DS Equipamiento

#### DSC Cocinas

**DSC015** Ud Desmontaje de grifería en cocina.
Desmontaje de grifería de lavadero, con medios manuales, y carga manual sobre camión o contenedor.
Criterio de valoración económica: El precio incluye la obturación de las conducciones conectadas al elemento.
Incluye: Desmontaje del elemento. Obturación de las conducciones conectadas al elemento. Retirada y acopio del material desmontado. Limpieza de los restos de obra. Carga manual del material desmontado y restos de obra sobre camión o contenedor.
Criterio de medición de proyecto: Número de unidades previstas, según documentación gráfica de Proyecto.
Criterio de medición de obra: Se medirá el número de unidades realmente desmontadas según especificaciones de Proyecto.

| Código | Ud | Descripción | Rendimiento | Precio | Importe |
|---|---|---|---|---|---|
| mo008 | h | Maestro 1ª gasfitero. (mano de obra) | 0.423 | 8553.61 | 3618.177 |
| % | % | Herramientas | 2 % | 3618.177 | 72.364 |
|  |  | Costes directos |  |  | 3690.541 |

Residuos:
- demolición: ruo170407 Metales mezclados. (componente de residuo); rendimiento 0.4 kg; Código LER 17 04 07; Masa del elemento 1 kg; Volumen 0.000667 m3
