# Refuerzo de pilar de hormigón armado, mediante recrecido con hormigón proyectado

- Propiedad del archivo: CYPE Ingenieros S.A.
- Formato: FIEBDC-3/2016
- Programa: Generador de precios de la construcción. CYPE Ingenieros, S.A.
- Fecha: 30/05/2025
- Ámbito geográfico: Chile
- Divisa: CHL
- Costes indirectos: 3 %
- Gastos generales: 13 %
- Beneficio industrial: 6 %
- IVA: 19 %

## E Estructuras

### EH Hormigón armado

#### EHH Refuerzos con hormigón

**EHH020** m Refuerzo de pilar de hormigón armado, mediante recrecido con hormigón proyectado.
Refuerzo de pilar de hormigón armado de 30x30 cm, mediante recrecido de 10 cm de espesor en todas sus caras, con hormigón H25 (20) 20/10, no expuesto a ciclos hielo-deshielo, exposición a sulfatos despreciable, sin requerimiento de permeabilidad, no expuesto a ambientes salinos, docilidad fluida, proyectado por vía húmeda, armado con una cuantía de acero de 120 kg/m³ de acero A63-42H.
Criterio de valoración económica: El precio incluye el corte, doblado y armado del acero en el lugar definitivo de su colocación en obra.
Incluye: Picado de la totalidad del recubrimiento del pilar. Limpieza de la superficie de hormigón. Colocación de las armaduras de refuerzo. Proyección del hormigón. Limpieza de los restos.
Criterio de medición de proyecto: Longitud medida a ejes, según documentación gráfica de Proyecto.
Criterio de medición de obra: Se medirá, a ejes, la longitud realmente ejecutada según especificaciones de Proyecto.

| Código | Ud | Descripción | Rendimiento | Precio | Importe |
|---|---|---|---|---|---|
| mt10hes200a | m³ | Hormigón para proyectar, H25 (20) 20/10, no expuesto a ciclos hielo-deshielo, exposición a sulfatos despreciable, sin requerimiento de permeabilidad, no expuesto a ambientes salinos, docilidad fluida, con una dosificación de cemento de 400 kg/m³, preparado en central. (material) | 0.168 | 75428.97 | 12672.067 |
| mt07aco100a | kg | Acero en barras con resaltes, A63-42H, de varios diámetros, según NCh204.Of77. (material) | 19.584 | 685.64 | 13427.574 |
| mt08var050 | kg | Alambre galvanizado para atar, de 1,30 mm de diámetro. (material) | 0.134 | 924.2 | 123.843 |
| mq06gun010 | h | Shotcretera de hormigón por vía húmeda 33 kW. (maquinaria) | 0.29 | 22954.77 | 6656.883 |
| mo043 | h | Maestro 1ª enfierrador. (mano de obra) | 0.232 | 9042.6 | 2097.883 |
| mo090 | h | Ayudante enfierrador. (mano de obra) | 0.258 | 6755.37 | 1742.885 |
| mo045 | h | Maestro 1ª concretero. (mano de obra) | 2.749 | 9042.6 | 24858.107 |
| mo092 | h | Ayudante concretero. (mano de obra) | 1.232 | 6755.37 | 8322.616 |
| % | % | Herramientas | 2 % | 69901.858 | 1398.037 |
|  |  | Costes directos |  |  | 71299.895 |

Residuos:
- colocación: mt10hes200a; factor de residuo 0.0012682
- colocación: mt07aco100a Acero en barras con resaltes, A63-42H, de varios diámetros, según NCh204.Of77; factor de residuo 0.0075
- colocación: mt08var050 Alambre galvanizado para atar, de 1,30 mm de diámetro; factor de residuo 0.0038

## Recursos

**mt10hes200a** m³ Hormigón para proyectar
Datos técnicos: Coste energético 1234.800 MJ; Emisión de CO2 288.120 kg; Código LER 17 01 01; Masa del elemento 2058 kg; Volumen 1.372 m3

**mt07aco100a** kg Acero en barras con resaltes, A63-42H, de varios diámetros, según NCh204.Of77
Datos técnicos: Coste energético 12.720 MJ; Emisión de CO2 0.530 kg; Código LER 17 04 05; Masa del elemento 1 kg; Volumen 0.000476 m3

**mt08var050** kg Alambre galvanizado para atar, de 1,30 mm de diámetro
Datos técnicos: Coste energético 25.100 MJ; Emisión de CO2 2.560 kg; Código LER 17 04 05; Masa del elemento 1 kg; Volumen 0.000476 m3
