# Refuerzo de vigas y viguetas, con laminado de fibra de carbono MasterBrace "MBCC de Sika"

- Propiedad del archivo: CYPE Ingenieros S.A.
- Formato: FIEBDC-3/2016
- Programa: Generador de precios de la construcción. CYPE Ingenieros, S.A.
- Fecha: 17/05/2024
- Ámbito geográfico: Chile
- Divisa: CHL
- Costes indirectos: 3 %
- Gastos generales: 13 %
- Beneficio industrial: 6 %
- IVA: 19 %

## E Estructuras

### EH Hormigón armado

#### EHZ Refuerzos con laminados y hojas, de fibra de carbono

**EHZ100** m Refuerzo de vigas y viguetas, con laminado de fibra de carbono MasterBrace "MBCC de Sika".
Refuerzo por la cara superior de vigas o viguetas de hormigón armado, mediante el sistema MasterBrace "MBCC de Sika", formado por laminado de fibra de carbono, MasterBrace LAM 170/3100 "MBCC de Sika", de 100 mm de anchura y 1,2 mm de espesor, módulo de elasticidad 170000 N/mm², resistencia a tracción 3100 MPa y elongación última 1,9%, colocado con MasterBrace ADH 4000 "MBCC de Sika", aplicando una capa de 2 mm de espesor sobre el laminado con espátula y otra capa de 1 mm de espesor sobre la superficie de contacto con el soporte, previamente imprimada con MasterBrace P 3500 "MBCC de Sika", aplicada con brocha, y regularización de la superficie con MasterBrace ADH 1460 "MBCC de Sika".
Criterio de valoración económica: El precio no incluye la preparación del soporte ni el revestimiento.
Incluye: Replanteo de la posición de los refuerzos. Regularización de la superficie soporte. Aplicación de la imprimación. Aplicación del adhesivo sobre el hormigón imprimado. Aplicación del adhesivo sobre la cara rugosa del laminado. Colocación del laminado sobre el soporte, con rodillo de goma. Limpieza de los restos de obra.
Criterio de medición de proyecto: Longitud medida según documentación gráfica de Proyecto.
Criterio de medición de obra: Se medirá la longitud realmente ejecutada según especificaciones de Proyecto.

| Código | Ud | Descripción | Rendimiento | Precio | Importe |
|---|---|---|---|---|---|
| mt09reh120d | kg | Adhesivo tixotrópico de dos componentes a base de resina epoxi, MasterBrace ADH 1460 "MBCC de Sika", para la correcta unión entre el hormigón fresco y el hormigón endurecido o para mejorar la adherencia del hormigón endurecido y el acero. (material) | 0.22 | 7202.28 | 1584.502 |
| mt09reh420a | kg | Imprimación de dos componentes a base de resina epoxi sin disolventes, MasterBrace P 3500 "MBCC de Sika", para aplicar con brocha o rodillo sobre elemento estructural a reforzar mediante hojas o laminados de fibra de carbono. (material) | 0.25 | 15372.47 | 3843.118 |
| mt09reh410e | m | Laminado de fibra de carbono, MasterBrace LAM 170/3100 "MBCC de Sika", de 100 mm de anchura y 1,2 mm de espesor, módulo de elasticidad 170000 N/mm², resistencia a tracción 3100 MPa y elongación última 1,9%, para refuerzo de estructuras. (material) | 1.1 | 19695.03 | 21664.533 |
| mt09reh440a | kg | Adhesivo de dos componentes a base de resina epoxi, MasterBrace ADH 4000 "MBCC de Sika", para aplicar con espátula sobre elemento estructural a reforzar mediante laminados de fibra de carbono. (material) | 0.729 | 8086.03 | 5894.716 |
| mo042 | h | Maestro 1ª estructurista. (mano de obra) | 0.466 | 8665.87 | 4038.295 |
| mo089 | h | Ayudante de estructurista. (mano de obra) | 0.466 | 6473.56 | 3016.679 |
| % | % | Herramientas | 2 % | 40041.843 | 800.837 |
|  |  | Costes directos |  |  | 40842.680 |

Residuos:
- colocación: mt09reh120d; factor de residuo 0.03
- colocación: mt09reh420a; factor de residuo 0.03
- colocación: mt09reh440a; factor de residuo 0.03

## Recursos

**mt09reh120d** kg Adhesivo tixotrópico de dos componentes a base de resina epoxi
Datos técnicos: Coste energético 86.761 MJ; Emisión de CO2 3.294 kg; Código LER 17 09 04; Masa del elemento 1 kg; Volumen 0.000667 m3
Residuos:
- embalaje: re170203 Plástico. (componente de residuo); rendimiento 0.003 kg; Código LER 17 02 03; Masa del elemento 1 kg; Volumen 0.001667 m3

**mt09reh420a** kg Imprimación de dos componentes a base de resina epoxi sin disolventes
Datos técnicos: Coste energético 75.527 MJ; Emisión de CO2 2.872 kg; Código LER 17 09 04; Masa del elemento 1 kg; Volumen 0.000667 m3
Residuos:
- embalaje: re170203 Plástico; rendimiento 0.003 kg

**mt09reh440a** kg Adhesivo de dos componentes a base de resina epoxi
Datos técnicos: Coste energético 86.761 MJ; Emisión de CO2 3.294 kg; Código LER 17 09 04; Masa del elemento 1 kg; Volumen 0.000667 m3
Residuos:
- embalaje: re170203 Plástico; rendimiento 0.003 kg
