# Rascado de pintura o barniz existente en superficie de elemento estructural de madera

- Propiedad del archivo: CYPE Ingenieros S.A.
- Formato: FIEBDC-3/2016
- Programa: Generador de precios de la construcción. CYPE Ingenieros, S.A.
- Fecha: 04/10/2024
- Ámbito geográfico: Chile
- Divisa: CHL
- Costes indirectos: 3 %
- Gastos generales: 13 %
- Beneficio industrial: 6 %
- IVA: 19 %

## E Estructuras

### EM Madera

#### EMK Preparación de la superficie

**EMK011** m² Rascado de pintura o barniz existente en superficie de elemento estructural de madera.
Rascado de pintura o barniz existente en superficie de elemento estructural de madera, con medios manuales, mediante rasqueta y espátula. Incluso limpieza, acopio, retirada y carga manual de restos sobre camión o contenedor.
Incluye: Rascado de pintura o barniz. Limpieza de la superficie. Retirada y acopio de los restos generados. Carga manual de los restos generados sobre camión o contenedor.
Criterio de medición de proyecto: Superficie medida según documentación gráfica de Proyecto.
Criterio de medición de obra: Se medirá la superficie realmente ejecutada según especificaciones de Proyecto.

| Código | Ud | Descripción | Rendimiento | Precio | Importe |
|---|---|---|---|---|---|
| mo076 | h | Ayudante pintor. (mano de obra) | 0.42 | 6222.52 | 2613.458 |
| % | % | Herramientas | 2 % | 2613.458 | 52.269 |
|  |  | Costes directos |  |  | 2665.727 |
