# Durmiente de madera aserrada

- Propiedad del archivo: CYPE Ingenieros S.A.
- Formato: FIEBDC-3/2016
- Programa: Generador de precios de la construcción. CYPE Ingenieros, S.A.
- Fecha: 04/10/2024
- Ámbito geográfico: Chile
- Divisa: CHL
- Costes indirectos: 3 %
- Gastos generales: 13 %
- Beneficio industrial: 6 %
- IVA: 19 %

## E Estructuras

### EM Madera

#### EMV Vigas

**EMV021** m Durmiente de madera aserrada.
Durmiente de madera aserrada de pino, de 160x80 mm de sección, con acabado cepillado. Colocación en obra: durmiente apoyado sobre muro portante de cualquier tipo.
Incluye: Replanteo y marcado de ejes. Colocación y fijación provisional del durmiente. Aplomado y nivelación. Ejecución de las uniones. Comprobación final del aplomado y de los niveles.
Criterio de medición de proyecto: Longitud medida según documentación gráfica de Proyecto, incluyendo las entregas.
Criterio de medición de obra: Se medirá la longitud realmente ejecutada según especificaciones de Proyecto, incluyendo las entregas. Se consideran incluidos todos los elementos integrantes de la estructura señalados en los planos y detalles del Proyecto.

| Código | Ud | Descripción | Rendimiento | Precio | Importe |
|---|---|---|---|---|---|
| mt07mee101jB | m³ | Madera aserrada de pino para durmientes, de hasta 5 m de longitud, de 160x80 mm de sección, con acabado cepillado. (material) | 0.013 | 374572.55 | 4869.443 |
| mo048 | h | Maestro 1ª montador de estructura de madera. (mano de obra) | 0.183 | 8662.69 | 1585.272 |
| mo095 | h | Ayudante montador de estructura de madera. (mano de obra) | 0.118 | 6471.18 | 763.599 |
| % | % | Herramientas | 2 % | 7218.314 | 144.366 |
|  |  | Costes directos |  |  | 7362.680 |

Residuos:
- colocación: mt07mee101jB Madera aserrada de pino para durmientes, de hasta 5 m de longitud, de 160x80 mm de sección, con acabado cepillado; factor de residuo 0.0015

## Recursos

**mt07mee101jB** m³ Madera aserrada de pino para durmientes, de hasta 5 m de longitud, de 160x80 mm de sección, con acabado cepillado
Datos técnicos: Coste energético 17005.075 MJ; Emisión de CO2 -501.408 kg; Código LER 17 02 01; Masa del elemento 380 kg; Volumen 0.345455 m3
Residuos:
- embalaje: re170203 Plástico. (componente de residuo); rendimiento 0.04 kg; Código LER 17 02 03; Masa del elemento 1 kg; Volumen 0.001667 m3
