# Baranda de fachada, de aluminio

- Propiedad del archivo: CYPE Ingenieros S.A.
- Formato: FIEBDC-3/2016
- Programa: Generador de precios de la construcción. CYPE Ingenieros, S.A.
- Fecha: 04/10/2024
- Ámbito geográfico: Chile
- Divisa: CHL
- Costes indirectos: 3 %
- Gastos generales: 13 %
- Beneficio industrial: 6 %
- IVA: 19 %

## F Fachadas y tabiques

### FD Defensas

#### FDD Barandas y pasamanos

**FDD020** m Baranda de fachada, de aluminio.
Baranda de fachada en forma recta, de 100 cm de altura, de aluminio anodizado color natural, formada por: bastidor compuesto de barandal superior e inferior de perfil cuadrado de 40x40 mm y montantes de perfil cuadrado de 40x40 mm con una separación de 100 cm entre sí; entrepaño para relleno de los huecos del bastidor compuesto de barrotes verticales de aluminio, perfil rectangular de 30x15 mm, y pasamanos de perfil curvo de 70 mm. Incluso pletinas para fijación mediante atornillado en elemento de hormigón con tacos de expansión y tornillos de acero. Elaboración en taller y ajuste final en obra.
Incluye: Marcado de los puntos de fijación del bastidor. Presentación del tramo de baranda de forma que los puntos de anclaje del bastidor se sitúen en los puntos marcados. Aplomado y nivelación. Resolución de las uniones entre tramos de baranda. Resolución de las uniones al paramento. Montaje de elementos complementarios.
Criterio de medición de proyecto: Longitud medida a ejes, según documentación gráfica de Proyecto.
Criterio de medición de obra: Se medirá, en la dirección del pasamanos, a ejes, la longitud realmente ejecutada según especificaciones de Proyecto.

| Código | Ud | Descripción | Rendimiento | Precio | Importe |
|---|---|---|---|---|---|
| mt25dba030a | m | Pilastra cuadrada de 40x40 mm, de aluminio anodizado de 15 micras, color natural, montada en taller, para baranda. (material) | 2.1 | 3966.34 | 8329.314 |
| mt25dba040a | m | Barandal cuadrado de 40x40 mm, de aluminio anodizado de 15 micras, color natural, montado en taller, para baranda. (material) | 2.1 | 5859.38 | 12304.698 |
| mt25dba020a | m | Barrote vertical rectangular de 30x15 mm, de aluminio anodizado de 15 micras, color natural, montado en taller, para baranda. (material) | 9 | 2929.69 | 26367.210 |
| mt25dba010a | m | Pasamanos curvo de 70 mm, de aluminio anodizado de 15 micras, color natural, montado en taller, para baranda. (material) | 1.05 | 5859.38 | 6152.349 |
| mt26aaa023a | Ud | Anclaje mecánico con taco de expansión de acero galvanizado, tuerca y arandela. (material) | 2 | 966.41 | 1932.820 |
| mo011 | h | Maestro 1ª montador. (mano de obra) | 0.732 | 8553.61 | 6261.243 |
| mo080 | h | Ayudante montador. (mano de obra) | 0.461 | 6222.52 | 2868.582 |
| % | % | Herramientas | 2 % | 64216.216 | 1284.324 |
|  |  | Costes directos |  |  | 65500.540 |

Residuos:
- colocación: mt25dba010a Pasamanos curvo de 70 mm, de aluminio anodizado de 15 micras, color natural, montado en taller, para baranda; factor de residuo 0.048

## Recursos

**mt25dba030a** m Pilastra cuadrada de 40x40 mm, de aluminio anodizado de 15 micras, color natural, montada en taller, para baranda
Datos técnicos: Coste energético 0.440 MJ; Emisión de CO2 0.022 kg
Residuos:
- embalaje: re170203 Plástico. (componente de residuo); rendimiento 0.004 kg; Código LER 17 02 03; Masa del elemento 1 kg; Volumen 0.001667 m3
- embalaje: re170604 Materiales de aislamiento distintos de los especificados en los códigos 17 06 01 y 17 06 03. (componente de residuo); rendimiento 0.001 kg; Código LER 17 06 04; Masa del elemento 1 kg; Volumen 0.001667 m3

**mt25dba040a** m Barandal cuadrado de 40x40 mm, de aluminio anodizado de 15 micras, color natural, montado en taller, para baranda
Datos técnicos: Coste energético 0.453 MJ; Emisión de CO2 0.022 kg
Residuos:
- embalaje: re170203 Plástico; rendimiento 0.004 kg
- embalaje: re170604 Materiales de aislamiento distintos de los especificados en los códigos 17 06 01 y 17 06 03; rendimiento 0.001 kg

**mt25dba020a** m Barrote vertical rectangular de 30x15 mm
Datos técnicos: Coste energético 0.440 MJ; Emisión de CO2 0.022 kg
Residuos:
- embalaje: re170203 Plástico; rendimiento 0.004 kg
- embalaje: re170604 Materiales de aislamiento distintos de los especificados en los códigos 17 06 01 y 17 06 03; rendimiento 0.001 kg

**mt25dba010a** m Pasamanos curvo de 70 mm, de aluminio anodizado de 15 micras, color natural, montado en taller, para baranda
Datos técnicos: Coste energético 71.350 MJ; Emisión de CO2 5.381 kg; Código LER 17 04 02; Masa del elemento 0.62 kg; Volumen 0.000413 m3
Residuos:
- embalaje: re170203 Plástico; rendimiento 0.005 kg

**mt26aaa023a** Ud Anclaje mecánico con taco de expansión de acero galvanizado, tuerca y arandela
Datos técnicos: Coste energético 0.725 MJ; Emisión de CO2 0.071 kg; Código LER 17 04 05; Masa del elemento 0.025 kg; Volumen 0.000012 m3
Residuos:
- embalaje: re150101 Envases de papel y cartón. (componente de residuo); rendimiento 0.002 kg; Código LER 15 01 01; Masa del elemento 1 kg; Volumen 0.001333 m3
- embalaje: re170203 Plástico; rendimiento 0.001 kg
