# Revestimiento de frente de losa con rasillas cerámicas

- Propiedad del archivo: CYPE Ingenieros S.A.
- Formato: FIEBDC-3/2016
- Programa: Generador de precios de la construcción. CYPE Ingenieros, S.A.
- Fecha: 17/05/2024
- Ámbito geográfico: Chile
- Divisa: CHL
- Costes indirectos: 3 %
- Gastos generales: 13 %
- Beneficio industrial: 6 %
- IVA: 19 %

## F Fachadas y tabiques

### FR Frentes de losa

#### FRC De piezas cerámicas

**FRC011** m Revestimiento de frente de losa con rasillas cerámicas.
Revestimiento de frente de losa de 30 cm de canto, con rasillas cerámicas, para revestir, 14x28x1,2 cm. COLOCACIÓN: con mortero de alta adherencia y aditivo hidrófugo para imprimación de morteros u hormigones.
Incluye: Preparación de la superficie de apoyo. Corte de las piezas. Colocación, aplomado, nivelación y alineación. Limpieza del paramento.
Criterio de medición de proyecto: Longitud medida por su mayor desarrollo lineal, según documentación gráfica de Proyecto.
Criterio de medición de obra: Se medirá, por su mayor desarrollo lineal, la longitud realmente ejecutada según especificaciones de Proyecto.

| Código | Ud | Descripción | Rendimiento | Precio | Importe |
|---|---|---|---|---|---|
| mt29cer010a | Ud | Rasilla cerámica, para revestir, 14x28x1,2 cm. (material) | 6.9 | 200.67 | 1384.623 |
| mt09moe020a | kg | Adhesivo cementoso mejorado de ligantes mixtos, C2 TE, para la colocación en capa gruesa de piezas cerámicas en paramentos verticales exteriores (material) | 1.05 | 316.77 | 332.609 |
| mt08adt010 | kg | Aditivo hidrófugo para imprimación de morteros u hormigones. (material) | 0.075 | 735.42 | 55.157 |
| mo114 | h | Jornal albañil. (mano de obra) | 0.175 | 5997.35 | 1049.536 |
| mo021 | h | Maestro 1ª albañil. (mano de obra) | 0.175 | 8327.21 | 1457.262 |
| % | % | Herramientas | 2 % | 4279.187 | 85.584 |
|  |  | Costes directos |  |  | 4364.771 |

Residuos:
- colocación: mt29cer010a Rasilla cerámica, para revestir, 14x28x1,2 cm; factor de residuo 0.0438904
- colocación: mt09moe020a; factor de residuo 0.07
- colocación: mt08adt010 Aditivo hidrófugo para imprimación de morteros u hormigones; factor de residuo 0.055

## Recursos

**mt29cer010a** Ud Rasilla cerámica, para revestir, 14x28x1,2 cm
Datos técnicos: Coste energético 3.036 MJ; Emisión de CO2 0.110 kg; Código LER 17 01 02; Masa del elemento 0.52 kg; Volumen 0.000416 m3
Residuos:
- embalaje: re170201 Madera. (componente de residuo); rendimiento 0.01 kg; Código LER 17 02 01; Masa del elemento 1 kg; Volumen 0.000909 m3
- embalaje: re170203 Plástico. (componente de residuo); rendimiento 0.001 kg; Código LER 17 02 03; Masa del elemento 1 kg; Volumen 0.001667 m3

**mt09moe020a** kg Adhesivo cementoso mejorado de ligantes mixtos
Datos técnicos: Coste energético 3.871 MJ; Emisión de CO2 0.344 kg; Código LER 17 09 04; Masa del elemento 1 kg; Volumen 0.000667 m3
Residuos:
- embalaje: re170203 Plástico; rendimiento 0.003 kg

**mt08adt010** kg Aditivo hidrófugo para imprimación de morteros u hormigones
Datos técnicos: Coste energético 71.130 MJ; Emisión de CO2 2.824 kg; Código LER 17 09 04; Masa del elemento 1 kg; Volumen 0.000667 m3
Residuos:
- embalaje: re170203 Plástico; rendimiento 0.032 kg
