# Limpieza química de fachadas con lanza de agua y fungicida

- Propiedad del archivo: CYPE Ingenieros S.A.
- Formato: FIEBDC-3/2016
- Programa: Generador de precios de la construcción. CYPE Ingenieros, S.A.
- Fecha: 17/05/2024
- Ámbito geográfico: Chile
- Divisa: CHL
- Costes indirectos: 3 %
- Gastos generales: 13 %
- Beneficio industrial: 6 %
- IVA: 19 %

## F Fachadas y tabiques

### FZ Limpieza y tratamientos superficiales

#### FZC Limpieza química

**FZC020** m² Limpieza química de fachadas con lanza de agua y fungicida.
Limpieza química de fachada de albañilería de ladrillos cerámicos vistos macizos de elaboración manual (tejar) en estado de conservación regular, mediante la aplicación con cepillo sobre las zonas más oscurecidas de una solución de agua y lejía al 10%, con un tiempo de actuación de 30 minutos, aclarado abundante con lanza de agua a presión, posterior aplicación con brocha sobre la fachada de la imprimación fungicida, y limpieza final con lanza de agua a presión, hasta eliminar los hongos, las algas y el moho de la superficie soporte, comenzando por las zonas más altas, aplicando el tratamiento en franjas horizontales completas. Incluso pruebas previas necesarias para ajustar los parámetros de la limpieza y evitar daños en los materiales, transporte, montaje y desmontaje de equipo mecánico; eliminación de los hongos formados en vuelos, cornisas y salientes; acopio, retirada y carga de restos generados sobre camión o contenedor; considerando un grado de complejidad alto.
Incluye: Montaje y preparación del equipo. Realización de pruebas para ajuste de los parámetros de limpieza. Aplicación con brocha del producto fungicida. Limpieza de la superficie soporte con lanza de agua. Desmontaje del equipo. Retirada y acopio del material proyectado y los restos generados. Carga del material proyectado y los restos generados sobre camión o contenedor.
Criterio de medición de proyecto: Superficie medida según documentación gráfica de Proyecto.
Criterio de medición de obra: Se medirá la superficie realmente ejecutada según especificaciones de Proyecto.

| Código | Ud | Descripción | Rendimiento | Precio | Importe |
|---|---|---|---|---|---|
| mt27pfj130b | l | Solución de agua y lejía al 10%. (material) | 0.145 | 290.84 | 42.172 |
| mt08aaa010a | m³ | Agua. (material) | 0.436 | 919.27 | 400.802 |
| mt08lim060 | l | Imprimación fungicida para la eliminación de mohos, hongos y algas, de aplicación en fachadas y paramentos interiores. (material) | 0.145 | 8463.41 | 1227.194 |
| mq08lch020c | h | Equipo de chorro de agua a presión, con adaptador para lanza de agua. (maquinaria) | 0.118 | 3872.94 | 457.007 |
| mo020 | h | Maestro 1ª construcción. (mano de obra) | 0.535 | 8327.21 | 4455.057 |
| mo112 | h | Jornal especializado de construcción. (mano de obra) | 0.535 | 6095.47 | 3261.076 |
| % | % | Herramientas | 2 % | 9843.308 | 196.866 |
|  |  | Costes directos |  |  | 10040.174 |

Residuos:
- colocación: mt08lim060 Imprimación fungicida para la eliminación de mohos, hongos y algas, de aplicación en fachadas y paramentos interiores; factor de residuo 0.03

## Recursos

**mt08aaa010a** m³ Agua
Datos técnicos: Coste energético 60.000 MJ; Emisión de CO2 30.000 kg

**mt08lim060** l Imprimación fungicida para la eliminación de mohos, hongos y algas, de aplicación en fachadas y paramentos interiores
Datos técnicos: Coste energético 113.484 MJ; Emisión de CO2 4.319 kg; Código LER 17 09 04; Masa del elemento 1.5 kg; Volumen 0.001 m3
Residuos:
- embalaje: re150104 Envases metálicos. (componente de residuo); rendimiento 0.064 kg; Código LER 15 01 04; Masa del elemento 1 kg; Volumen 0.001667 m3
