# Anclaje mecánico de expansión, hembra, en losa alveolar de hormigón

- Propiedad del archivo: CYPE Ingenieros S.A.
- Formato: FIEBDC-3/2016
- Programa: Generador de precios de la construcción. CYPE Ingenieros, S.A.
- Fecha: 17/05/2024
- Ámbito geográfico: Chile
- Divisa: CHL
- Costes indirectos: 3 %
- Gastos generales: 13 %
- Beneficio industrial: 6 %
- IVA: 19 %

## H Remates y ayudas

### HA Anclajes

#### HAH Sobre hormigón

**HAH016** Ud Anclaje mecánico de expansión, hembra, en losa alveolar de hormigón.
Anclaje mecánico de expansión, hembra, de acero galvanizado, M10x53, insertado en perforación de 16 mm de diámetro y 60 mm de profundidad, realizada mediante taladro con martillo percutor y broca, en losa alveolar de hormigón.
Criterio de valoración económica: El precio no incluye el elemento de fijación.
Incluye: Replanteo de la posición del anclaje. Ejecución de la perforación. Limpieza del polvo resultante. Introducción del anclaje. Golpeo en la base del cono interior con el útil de colocación. Limpieza de los restos sobrantes.
Criterio de medición de proyecto: Número de unidades previstas, según documentación gráfica de Proyecto.
Criterio de medición de obra: Se medirá el número de unidades realmente ejecutadas según especificaciones de Proyecto.

| Código | Ud | Descripción | Rendimiento | Precio | Importe |
|---|---|---|---|---|---|
| mt26ind160cc | Ud | Anclaje mecánico de expansión, hembra, de acero galvanizado, M10x53, de 16 mm de diámetro y 53 mm de longitud, compuesto por casquillo de expansión con cono interior, para fijación sobre losas de losas alveolares de hormigón. (material) | 1 | 1013.7 | 1013.700 |
| mo020 | h | Maestro 1ª construcción. (mano de obra) | 0.089 | 8327.21 | 741.122 |
| mo112 | h | Jornal especializado de construcción. (mano de obra) | 0.089 | 6095.47 | 542.497 |
| % | % | Herramientas | 2 % | 2297.319 | 45.946 |
|  |  | Costes directos |  |  | 2343.265 |

Residuos:
- colocación: mt26ind160cc; factor de residuo 0.0187952

## Recursos

**mt26ind160cc** Ud Anclaje mecánico de expansión
Datos técnicos: Coste energético 4.505 MJ; Emisión de CO2 0.333 kg; Código LER 17 04 05; Masa del elemento 0.083 kg; Volumen 0.00004 m3
Residuos:
- embalaje: re170203 Plástico. (componente de residuo); rendimiento 0.025 kg; Código LER 17 02 03; Masa del elemento 1 kg; Volumen 0.001667 m3
