# Perfil autoadhesivo de transición entre pisos a distinto nivel, de aluminio

- Propiedad del archivo: CYPE Ingenieros S.A.
- Formato: FIEBDC-3/2016
- Programa: Generador de precios de la construcción. CYPE Ingenieros, S.A.
- Fecha: 17/05/2024
- Ámbito geográfico: Chile
- Divisa: CHL
- Costes indirectos: 3 %
- Gastos generales: 13 %
- Beneficio industrial: 6 %
- IVA: 19 %

## H Remates y ayudas

### HD Perfiles decorativos

#### HDS Perfiles para juntas entre pisos

**HDS021** m Perfil autoadhesivo de transición entre pisos a distinto nivel, de aluminio.
Perfil autoadhesivo de transición entre pisos a distinto nivel, de aluminio anodizado, con superficie estriada, de 40 mm de anchura para salvar desniveles entre 14 y 15 mm.
Incluye: Preparación de la superficie soporte. Replanteo. Corte y preparación. Colocación y fijación.
Criterio de medición de proyecto: Longitud medida según documentación gráfica de Proyecto. No se ha incrementado la cubicación por roturas y recortes, ya que en la descomposición se ha considerado un 5% más de piezas.
Criterio de medición de obra: Se medirá la longitud realmente ejecutada según especificaciones de Proyecto.

| Código | Ud | Descripción | Rendimiento | Precio | Importe |
|---|---|---|---|---|---|
| mt18jpc060jh | m | Perfil autoadhesivo de transición entre pisos a distinto nivel, de aluminio anodizado, con superficie estriada, de 40 mm de anchura para salvar desniveles entre 14 y 15 mm. (material) | 1.05 | 6319.88 | 6635.874 |
| mo023 | h | Maestro 1ª colocador de piso. (mano de obra) | 0.067 | 8327.21 | 557.923 |
| % | % | Herramientas | 2 % | 7193.797 | 143.876 |
|  |  | Costes directos |  |  | 7337.673 |

Residuos:
- colocación: mt18jpc060jh; factor de residuo 0.048

## Recursos

**mt18jpc060jh** m Perfil autoadhesivo de transición entre pisos a distinto nivel
Datos técnicos: Coste energético 36.260 MJ; Emisión de CO2 2.728 kg; Código LER 17 04 02; Masa del elemento 0.313 kg; Volumen 0.000209 m3
Residuos:
- embalaje: re170203 Plástico. (componente de residuo); rendimiento 0.005 kg; Código LER 17 02 03; Masa del elemento 1 kg; Volumen 0.001667 m3
