# Perforación en hormigón para el paso de instalaciones

- Propiedad del archivo: CYPE Ingenieros S.A.
- Formato: FIEBDC-3/2016
- Programa: Generador de precios de la construcción. CYPE Ingenieros, S.A.
- Fecha: 17/05/2024
- Ámbito geográfico: Chile
- Divisa: CHL
- Costes indirectos: 3 %
- Gastos generales: 13 %
- Beneficio industrial: 6 %
- IVA: 19 %

## H Remates y ayudas

### HP Cortes y perforaciones

#### HPH En elementos de hormigón

**HPH010** Ud Perforación en hormigón para el paso de instalaciones.
Perforación por vía seca en losa de hormigón con capa de compresión y bovedilla, de 252 mm de diámetro, hasta una profundidad máxima de 35 cm, realizada con perforadora con corona diamantada, para el paso de instalaciones.
Incluye: Replanteo de las zonas a perforar. Perforación con corona diamantada. Fragmentación de los escombros en piezas manejables. Retirada y acopio de escombros. Limpieza de los restos de obra. Carga manual de escombros sobre camión o contenedor.
Criterio de medición de proyecto: Número de unidades previstas, según documentación gráfica de Proyecto.
Criterio de medición de obra: Se medirá el número de unidades realmente ejecutadas según especificaciones de Proyecto.

| Código | Ud | Descripción | Rendimiento | Precio | Importe |
|---|---|---|---|---|---|
| mq05per020 | h | Perforadora con corona diamantada y soporte, por vía seca. (maquinaria) | 0.446 | 17961.36 | 8010.767 |
| mo113 | h | Jornal construcción. (mano de obra) | 0.512 | 5997.35 | 3070.643 |
| % | % | Herramientas | 2 % | 11081.410 | 221.628 |
|  |  | Costes directos |  |  | 11303.038 |
