# Albardilla de acero galvanizado

- Propiedad del archivo: CYPE Ingenieros S.A.
- Formato: FIEBDC-3/2016
- Programa: Generador de precios de la construcción. CYPE Ingenieros, S.A.
- Fecha: 17/05/2024
- Ámbito geográfico: Chile
- Divisa: CHL
- Costes indirectos: 3 %
- Gastos generales: 13 %
- Beneficio industrial: 6 %
- IVA: 19 %

## H Remates y ayudas

### HR Remates de fachada

#### HRA De acero galvanizado

**HRA010** m Albardilla de acero galvanizado.
Albardilla metálica, de lámina plegada de acero galvanizado, con un ángulo de inclinación de 10°, espesor 1 mm, desarrollo 500 mm y 4 pliegues, con goterón, para cubrición de muros; fijación con tornillos autotaladrantes de acero galvanizado; y sellado de las juntas entre piezas y, en su caso, de las uniones con los muros con sellador adhesivo monocomponente.
Incluye: Preparación de la superficie de apoyo. Preparación de la base y de los medios de fijación. Replanteo de las piezas. Corte de las piezas. Colocación y fijación de las piezas metálicas niveladas y aplomadas. Sellado de juntas y limpieza.
Criterio de medición de proyecto: Longitud medida a ejes, según documentación gráfica de Proyecto.
Criterio de medición de obra: Se medirá, a ejes, la longitud realmente ejecutada según especificaciones de Proyecto.

| Código | Ud | Descripción | Rendimiento | Precio | Importe |
|---|---|---|---|---|---|
| mt12www050 | Ud | Tornillo autotaladrante de acero galvanizado. (material) | 2 | 34.48 | 68.960 |
| mt20ame020ma | m | Albardilla metálica, de lámina plegada de acero galvanizado, con un ángulo de inclinación de 10°, espesor 1 mm, desarrollo 500 mm y 4 pliegues, con goterón, para cubrición de muros. (material) | 1 | 4099.86 | 4099.860 |
| mt22www010d | Ud | Cartucho de 290 ml de sellador adhesivo monocomponente, neutro, superelástico, a base de polímero MS, color transparente, con resistencia a la intemperie y a los rayos UV y elongación hasta rotura 750%. (material) | 0.2 | 3426.92 | 685.384 |
| mo018 | h | Maestro 1ª cerrajero. (mano de obra) | 0.185 | 8436.33 | 1560.721 |
| mo059 | h | Ayudante cerrajero. (mano de obra) | 0.093 | 6236.65 | 580.008 |
| % | % | Herramientas | 2 % | 6994.933 | 139.899 |
|  |  | Costes directos |  |  | 7134.832 |

Residuos:
- colocación: mt12www050 Tornillo autotaladrante de acero galvanizado; factor de residuo 0.0052381
- colocación: mt20ame020ma; factor de residuo 0.0053
- colocación: mt22www010d; factor de residuo 0.06

## Recursos

**mt12www050** Ud Tornillo autotaladrante de acero galvanizado
Datos técnicos: Coste energético 0.053 MJ; Emisión de CO2 0.006 kg; Código LER 17 04 05; Masa del elemento 0.0021 kg
Residuos:
- embalaje: re150101 Envases de papel y cartón. (componente de residuo); rendimiento 0.001 kg; Código LER 15 01 01; Masa del elemento 1 kg; Volumen 0.001333 m3

**mt20ame020ma** m Albardilla metálica
Datos técnicos: Coste energético 98.665 MJ; Emisión de CO2 10.022 kg; Código LER 17 04 05; Masa del elemento 3.9 kg; Volumen 0.001857 m3
Residuos:
- embalaje: re170203 Plástico. (componente de residuo); rendimiento 0.008 kg; Código LER 17 02 03; Masa del elemento 1 kg; Volumen 0.001667 m3

**mt22www010d** Ud Cartucho de 290 ml de sellador adhesivo monocomponente
Datos técnicos: Coste energético 70.388 MJ; Emisión de CO2 3.428 kg; Código LER 17 09 04; Masa del elemento 0.421 kg; Volumen 0.000281 m3
Residuos:
- embalaje: re170203 Plástico; rendimiento 0.1 kg
