# Remate decorativo, de lámina perforada de acero galvanizado

- Propiedad del archivo: CYPE Ingenieros S.A.
- Formato: FIEBDC-3/2016
- Programa: Generador de precios de la construcción. CYPE Ingenieros, S.A.
- Fecha: 17/05/2024
- Ámbito geográfico: Chile
- Divisa: CHL
- Costes indirectos: 3 %
- Gastos generales: 13 %
- Beneficio industrial: 6 %
- IVA: 19 %

## H Remates y ayudas

### HR Remates de fachada

#### HRA De acero galvanizado

**HRA200** m² Remate decorativo, de lámina perforada de acero galvanizado.
Remate decorativo, de lámina perforada de acero galvanizado, con perforaciones cuadradas, C20 U30, de 20 mm de lado y 30 mm de distancia entre centros de dos perforaciones contiguas, de 1,5 mm de espesor y con un 44,4% de la superficie perforada; fijación a estructura metálica mediante soldadura en todo su perímetro.
Incluye: Replanteo de las piezas. Corte de las piezas. Colocación, aplomado, nivelación y alineación. Resolución de encuentros y de puntos singulares.
Criterio de medición de proyecto: Superficie medida según documentación gráfica de Proyecto.
Criterio de medición de obra: Se medirá la superficie realmente ejecutada según especificaciones de Proyecto.

| Código | Ud | Descripción | Rendimiento | Precio | Importe |
|---|---|---|---|---|---|
| mt26aha020ub | m² | Lámina perforada de acero galvanizado, con perforaciones cuadradas, C20 U30, de 20 mm de lado y 30 mm de distancia entre centros de dos perforaciones contiguas, de 1,5 mm de espesor y con un 44,4% de la superficie perforada. (material) | 1 | 17850.44 | 17850.440 |
| mq08sol020 | h | Equipo y elementos auxiliares para soldadura eléctrica. (maquinaria) | 1.159 | 2189.58 | 2537.723 |
| mo018 | h | Maestro 1ª cerrajero. (mano de obra) | 0.132 | 8436.33 | 1113.596 |
| mo059 | h | Ayudante cerrajero. (mano de obra) | 0.132 | 6236.65 | 823.238 |
| % | % | Herramientas | 2 % | 22324.997 | 446.500 |
|  |  | Costes directos |  |  | 22771.497 |
