# Cable coaxial

- Propiedad del archivo: CYPE Ingenieros S.A.
- Formato: FIEBDC-3/2016
- Programa: Generador de precios de la construcción. CYPE Ingenieros, S.A.
- Fecha: 17/05/2024
- Ámbito geográfico: Chile
- Divisa: CHL
- Costes indirectos: 3 %
- Gastos generales: 13 %
- Beneficio industrial: 6 %
- IVA: 19 %

## I Instalaciones

### IA Audiovisuales

#### IAA Red de cables coaxiales

**IAA100** m Cable coaxial.
Cable coaxial RG-6 no propagador de la llama, de 75 Ohm de impedancia característica media, reacción al fuego clase Eca, con conductor central de acero cobreado de 1 mm de diámetro, dieléctrico de polietileno expanso, malla de hilos trenzados de aluminio y cubierta exterior de PVC de 6,5 mm de diámetro de color blanco. Incluso accesorios y elementos de sujeción.
Incluye: Tendido de cables.
Criterio de medición de proyecto: Longitud medida según documentación gráfica de Proyecto.
Criterio de medición de obra: Se medirá la longitud realmente ejecutada según especificaciones de Proyecto.

| Código | Ud | Descripción | Rendimiento | Precio | Importe |
|---|---|---|---|---|---|
| mt40cfr010ed | m | Cable coaxial RG-6 no propagador de la llama, de 75 Ohm de impedancia característica media, reacción al fuego clase Eca según UNE-EN 50575, con conductor central de acero cobreado de 1 mm de diámetro, dieléctrico de polietileno expanso, malla de hilos trenzados de aluminio y cubierta exterior de PVC de 6,5 mm de diámetro de color blanco. (material) | 1 | 331.87 | 331.870 |
| mo001 | h | Maestro 1ª instalador de telecomunicaciones. (mano de obra) | 0.018 | 8556.75 | 154.022 |
| mo056 | h | Ayudante instalador de telecomunicaciones. (mano de obra) | 0.018 | 6212.96 | 111.833 |
| % | % | Herramientas | 2 % | 597.725 | 11.955 |
|  |  | Costes directos |  |  | 609.680 |

Residuos:
- colocación: mt40cfr010ed; factor de residuo 0.0165

## Recursos

**mt40cfr010ed** m Cable coaxial RG-6 no propagador de la llama
Datos técnicos: Coste energético 0.369 MJ; Emisión de CO2 0.073 kg; Código LER 17 04 11; Masa del elemento 0.034 kg; Volumen 0.000023 m3
Residuos:
- embalaje: re150101 Envases de papel y cartón. (componente de residuo); rendimiento 0.065 kg; Código LER 15 01 01; Masa del elemento 1 kg; Volumen 0.001333 m3
