# Atenuador de fibra óptica

- Propiedad del archivo: CYPE Ingenieros S.A.
- Formato: FIEBDC-3/2016
- Programa: Generador de precios de la construcción. CYPE Ingenieros, S.A.
- Fecha: 17/05/2024
- Ámbito geográfico: Chile
- Divisa: CHL
- Costes indirectos: 3 %
- Gastos generales: 13 %
- Beneficio industrial: 6 %
- IVA: 19 %

## I Instalaciones

### IA Audiovisuales

#### IAO Red de cables de fibra óptica

**IAO026** Ud Atenuador de fibra óptica.
Atenuador de 2 dB, para rango de longitud de onda de 1310 a 1550 nm, con conectores tipo SC/APC simple.
Incluye: Colocación. Conexionado y comprobación de su correcto funcionamiento.
Criterio de medición de proyecto: Número de unidades previstas, según documentación gráfica de Proyecto.
Criterio de medición de obra: Se medirá el número de unidades realmente ejecutadas según especificaciones de Proyecto.

| Código | Ud | Descripción | Rendimiento | Precio | Importe |
|---|---|---|---|---|---|
| mt40fod060a | Ud | Atenuador de 2 dB, para rango de longitud de onda de 1310 a 1550 nm, con conectores tipo SC/APC simple. (material) | 1 | 34028.58 | 34028.580 |
| mo001 | h | Maestro 1ª instalador de telecomunicaciones. (mano de obra) | 0.061 | 8556.75 | 521.962 |
| mo056 | h | Ayudante instalador de telecomunicaciones. (mano de obra) | 0.061 | 6212.96 | 378.991 |
| % | % | Herramientas | 2 % | 34929.533 | 698.591 |
|  |  | Costes directos |  |  | 35628.124 |
