# Derivación para línea frigorífica de líquido, de descarga de gas y de succión de gas

- Propiedad del archivo: CYPE Ingenieros S.A.
- Formato: FIEBDC-3/2016
- Programa: Generador de precios de la construcción. CYPE Ingenieros, S.A.
- Fecha: 17/05/2024
- Ámbito geográfico: Chile
- Divisa: CHL
- Costes indirectos: 3 %
- Gastos generales: 13 %
- Beneficio industrial: 6 %
- IVA: 19 %

## I Instalaciones

### IB Sistemas de climatización

#### IBW Sistema VRF (Mitsubishi Heavy Industries)

**IBW361** Ud Derivación para línea frigorífica de líquido, de descarga de gas y de succión de gas.
Derivación de línea frigorífica formada por conjunto de tres juntas, una para la línea de líquido, otra para la línea de descarga de gas y otra para la línea de succión de gas, sistema aire-aire multi-split con caudal variable de refrigerante, modelo KIT-BMDIS371-1R "MITSUBISHI HEAVY INDUSTRIES", con una capacidad máxima de unidades interiores conectadas aguas abajo cuya suma de índices de capacidad sea igual o superior a 371 e inferior a 540.
Incluye: Conexionado.
Criterio de medición de proyecto: Número de unidades previstas, según documentación gráfica de Proyecto.
Criterio de medición de obra: Se medirá el número de unidades realmente ejecutadas según especificaciones de Proyecto.

| Código | Ud | Descripción | Rendimiento | Precio | Importe |
|---|---|---|---|---|---|
| mt42mhi535c | Ud | Conjunto de tres juntas, una para la línea de líquido, otra para la línea de descarga de gas y otra para la línea de succión de gas, sistema aire-aire multi-split con caudal variable de refrigerante, modelo KIT-BMDIS371-1R "MITSUBISHI HEAVY INDUSTRIES", con una capacidad máxima de unidades interiores conectadas aguas abajo cuya suma de índices de capacidad sea igual o superior a 371 e inferior a 540. (material) | 1 | 337246.89 | 337246.890 |
| mo005 | h | Maestro 1ª instalador de climatización. (mano de obra) | 0.061 | 8556.75 | 521.962 |
| mo104 | h | Ayudante instalador de climatización. (mano de obra) | 0.061 | 6212.96 | 378.991 |
| % | % | Herramientas | 2 % | 338147.843 | 6762.957 |
|  |  | Costes directos |  |  | 344910.800 |
