# Depósito de combustible líquido, de superficie, de polietileno de alta densidad (PEAD/HDPE)

- Propiedad del archivo: CYPE Ingenieros S.A.
- Formato: FIEBDC-3/2016
- Programa: Generador de precios de la construcción. CYPE Ingenieros, S.A.
- Fecha: 18/05/2024
- Ámbito geográfico: Chile
- Divisa: CHL
- Costes indirectos: 3 %
- Gastos generales: 13 %
- Beneficio industrial: 6 %
- IVA: 19 %

## I Instalaciones

### IC Calefacción, refrigeración, climatización y A.C.S.

#### ICD Combustible líquido

**ICD120** Ud Depósito de combustible líquido, de superficie, de polietileno de alta densidad (PEAD/HDPE).
Depósito homologado de gasóleo, de superficie, colocado en el exterior del edificio, de polietileno de alta densidad (PEAD/HDPE), de doble pared, con una capacidad de 2000 litros. Incluso, indicador de nivel, accesorios de conexión y elementos de protección según normativa. Totalmente montado, conexionado y probado.
Incluye: Colocación del depósito. Montaje de accesorios.
Criterio de medición de proyecto: Número de unidades previstas, según documentación gráfica de Proyecto.
Criterio de medición de obra: Se medirá el número de unidades realmente ejecutadas según especificaciones de Proyecto.

| Código | Ud | Descripción | Rendimiento | Precio | Importe |
|---|---|---|---|---|---|
| mt38dep120d | Ud | Depósito de combustible líquido, de superficie, de polietileno de alta densidad (PEAD/HDPE) con refuerzos de acero, de doble pared, de 2200x770x1700 mm, con una capacidad de 2000 litros y cuatro bocas de entrada/salida. (material) | 1 | 1304921.08 | 1304921.080 |
| mt38dep112d | Ud | Indicador de nivel para depósito de combustible líquido de polietileno, de doble pared, con una capacidad de 2000 litros. (material) | 1 | 18408.7 | 18408.700 |
| mt38dep114a | Ud | Accesorios de carga, aspiración y ventilación para depósito de combustible líquido de polietileno de alta densidad (PEAD/HDPE). (material) | 1 | 29594.42 | 29594.420 |
| mo004 | h | Maestro 1ª calefactor. (mano de obra) | 0.997 | 8556.75 | 8531.080 |
| mo103 | h | Ayudante calefactor. (mano de obra) | 0.997 | 6212.96 | 6194.321 |
| % | % | Herramientas | 2 % | 1367649.601 | 27352.992 |
|  |  | Costes directos |  |  | 1395002.593 |

## Recursos

**mt38dep120d** Ud Depósito de combustible líquido
Datos técnicos: Coste energético 19870.846 MJ; Emisión de CO2 704.773 kg
Residuos:
- embalaje: re150101 Envases de papel y cartón. (componente de residuo); rendimiento 0.086 kg; Código LER 15 01 01; Masa del elemento 1 kg; Volumen 0.001333 m3
