# Depósito de combustible líquido, de superficie, de polietileno de alta densidad (PEAD/HDPE)

- Propiedad del archivo: CYPE Ingenieros S.A.
- Formato: FIEBDC-3/2016
- Programa: Generador de precios de la construcción. CYPE Ingenieros, S.A.
- Fecha: 18/05/2024
- Ámbito geográfico: Chile
- Divisa: CHL
- Costes indirectos: 3 %
- Gastos generales: 13 %
- Beneficio industrial: 6 %
- IVA: 19 %

## I Instalaciones

### IC Calefacción, refrigeración, climatización y A.C.S.

#### ICD Combustible líquido

**ICD120** Ud Depósito de combustible líquido, de superficie, de polietileno de alta densidad (PEAD/HDPE).
Depósito homologado de gasóleo, de superficie, colocado en el exterior del edificio, de polietileno de alta densidad (PEAD/HDPE), de pared simple contenido en cubeto, con una capacidad de 2500 litros. Incluso cubeto, accesorios de conexión y elementos de protección según normativa. Totalmente montado, conexionado y probado.
Incluye: Colocación del cubeto. Colocación del depósito. Montaje de accesorios.
Criterio de medición de proyecto: Número de unidades previstas, según documentación gráfica de Proyecto.
Criterio de medición de obra: Se medirá el número de unidades realmente ejecutadas según especificaciones de Proyecto.

| Código | Ud | Descripción | Rendimiento | Precio | Importe |
|---|---|---|---|---|---|
| mt38dep118c | Ud | Cubeto de recogida de derrames de lámina de acero galvanizado, con una capacidad de 2500 litros. (material) | 1 | 1164863.47 | 1164863.470 |
| mt38dep111b | Ud | Depósito homologado de combustible líquido, de superficie, de polietileno de alta densidad (PEAD/HDPE) con refuerzos de acero, de simple pared, de 2200x860x1565 mm, con una capacidad de 2500 litros y cuatro bocas de entrada/salida. (material) | 1 | 1099263.95 | 1099263.950 |
| mt38dep114a | Ud | Accesorios de carga, aspiración y ventilación para depósito de combustible líquido de polietileno de alta densidad (PEAD/HDPE). (material) | 1 | 29594.42 | 29594.420 |
| mo004 | h | Maestro 1ª calefactor. (mano de obra) | 1.247 | 8556.75 | 10670.267 |
| mo103 | h | Ayudante calefactor. (mano de obra) | 1.247 | 6212.96 | 7747.561 |
| % | % | Herramientas | 2 % | 2312139.668 | 46242.793 |
|  |  | Costes directos |  |  | 2358382.461 |

## Recursos

**mt38dep118c** Ud Cubeto de recogida de derrames de lámina de acero galvanizado, con una capacidad de 2500 litros
Datos técnicos: Coste energético 2862.255 MJ; Emisión de CO2 293.186 kg
Residuos:
- embalaje: re150101 Envases de papel y cartón. (componente de residuo); rendimiento 1.584 kg; Código LER 15 01 01; Masa del elemento 1 kg; Volumen 0.001333 m3

**mt38dep111b** Ud Depósito homologado de combustible líquido
Datos técnicos: Coste energético 19048.606 MJ; Emisión de CO2 675.613 kg
Residuos:
- embalaje: re150101 Envases de papel y cartón; rendimiento 0.086 kg
