# Colector para calefacción por suelo radiante, para industria y sector terciario

- Propiedad del archivo: CYPE Ingenieros S.A.
- Formato: FIEBDC-3/2016
- Programa: Generador de precios de la construcción. CYPE Ingenieros, S.A.
- Fecha: 18/05/2024
- Ámbito geográfico: Chile
- Divisa: CHL
- Costes indirectos: 3 %
- Gastos generales: 13 %
- Beneficio industrial: 6 %
- IVA: 19 %

## I Instalaciones

### IC Calefacción, refrigeración, climatización y A.C.S.

#### ICE Emisores por agua para calefacción y refrigeración

**ICE101** Ud Colector para calefacción por suelo radiante, para industria y sector terciario.
Colector modular, de poliamida, de 1 1/2" de diámetro, para 4 circuitos, conjunto de accesorios para formación de colector modular, racores hembra de 20 mm x 3/4" eurocono, curvatubos de plástico, conjunto de dos válvulas de esfera para cierre del circuito del colector de 1 1/2" de diámetro. Totalmente montado, conexionado y probado.
Incluye: Replanteo del emplazamiento del colector. Colocación del colector. Conexión de las tuberías al colector. Conexión del colector a la red de distribución interior o a la caldera.
Criterio de medición de proyecto: Número de unidades previstas, según documentación gráfica de Proyecto.
Criterio de medición de obra: Se medirá el número de unidades realmente ejecutadas según especificaciones de Proyecto.

| Código | Ud | Descripción | Rendimiento | Precio | Importe |
|---|---|---|---|---|---|
| mt37alu121a | Ud | Conjunto de accesorios para formación de colector modular, de 1 1/2" de diámetro, formado por dos soportes largos de pared, dos soportes cortos de pared, dos llaves de llenado de latón, dos termómetros, un manómetro, dos tapones terminales y material de montaje. (material) | 1 | 171786.61 | 171786.610 |
| mt37alu125aa | Ud | Colector modular, de poliamida, de 1 1/2" de diámetro, para 4 circuitos. (material) | 1 | 346364.53 | 346364.530 |
| mt37alu005e | Ud | Racor hembra de 20 mm x 3/4" eurocono. (material) | 8 | 7295.15 | 58361.200 |
| mt37alu085a | Ud | Conjunto de dos válvulas de esfera para cierre del circuito del colector de 1 1/2" de diámetro. (material) | 1 | 154155.55 | 154155.550 |
| mt37alu016a | Ud | Curvatubos de plástico. (material) | 8 | 1887.84 | 15102.720 |
| mo004 | h | Maestro 1ª calefactor. (mano de obra) | 1.981 | 8556.75 | 16950.922 |
| mo103 | h | Ayudante calefactor. (mano de obra) | 1.981 | 6212.96 | 12307.874 |
| % | % | Herramientas | 2 % | 775029.406 | 15500.588 |
|  |  | Costes directos |  |  | 790529.994 |

Residuos:
- colocación: mt37alu125aa Colector modular, de poliamida, de 1 1/2" de diámetro, para 4 circuitos; factor de residuo 0.0165

## Recursos

**mt37alu121a** Ud Conjunto de accesorios para formación de colector modular
Datos técnicos: Coste energético 0.046 MJ; Emisión de CO2 0.073 kg
Residuos:
- embalaje: re150101 Envases de papel y cartón. (componente de residuo); rendimiento 0.086 kg; Código LER 15 01 01; Masa del elemento 1 kg; Volumen 0.001333 m3

**mt37alu125aa** Ud Colector modular, de poliamida, de 1 1/2" de diámetro, para 4 circuitos
Datos técnicos: Coste energético 39.743 MJ; Emisión de CO2 2.008 kg; Código LER 17 02 03; Masa del elemento 0.41 kg; Volumen 0.000683 m3
Residuos:
- embalaje: re150101 Envases de papel y cartón; rendimiento 0.042 kg

**mt37alu005e** Ud Racor hembra de 20 mm x 3/4" eurocono
Datos técnicos: Coste energético 41.153 MJ; Emisión de CO2 2.822 kg
Residuos:
- embalaje: re150101 Envases de papel y cartón; rendimiento 0.072 kg

**mt37alu085a** Ud Conjunto de dos válvulas de esfera para cierre del circuito del colector de 1 1/2" de diámetro
Datos técnicos: Coste energético 254.811 MJ; Emisión de CO2 17.183 kg
Residuos:
- embalaje: re150101 Envases de papel y cartón; rendimiento 0.086 kg
