# Chimenea individual de doble pared de acero inoxidable, con aislamiento

- Propiedad del archivo: CYPE Ingenieros S.A.
- Formato: FIEBDC-3/2016
- Programa: Generador de precios de la construcción. CYPE Ingenieros, S.A.
- Fecha: 17/05/2024
- Ámbito geográfico: Chile
- Divisa: CHL
- Costes indirectos: 3 %
- Gastos generales: 13 %
- Beneficio industrial: 6 %
- IVA: 19 %

## I Instalaciones

### IC Calefacción, refrigeración, climatización y A.C.S.

#### ICO Sistemas de evacuación de los productos de la combustión

**ICO110** m Chimenea individual de doble pared de acero inoxidable, con aislamiento.
Chimenea modular metálica, formada por tubo de doble pared con aislamiento, de 125 mm de diámetro interior, compuesto por pared interior de acero inoxidable AISI 304 y pared exterior de acero inoxidable AISI 304, con aislamiento de lana de roca entre paredes, de 30 mm de espesor y 100 kg/m³ de densidad, temperatura máxima de 600°C, presión de trabajo de hasta 40 Pa, para evacuación de los productos de la combustión, del equipo de calefacción. Incluso accesorios, piezas especiales, módulos finales y material auxiliar para montaje y sujeción a la obra.
Incluye: Replanteo. Presentación de tubos, accesorios, piezas especiales y módulos finales. Fijación del material auxiliar para montaje y sujeción a la obra. Montaje. Conexionado y comprobación de su correcto funcionamiento.
Criterio de medición de proyecto: Longitud medida desde el arranque de la chimenea hasta la parte superior del módulo final, según documentación gráfica de Proyecto.
Criterio de medición de obra: Se medirá, desde el arranque de la chimenea hasta la parte superior del módulo final, la longitud realmente ejecutada según especificaciones de Proyecto.

| Código | Ud | Descripción | Rendimiento | Precio | Importe |
|---|---|---|---|---|---|
| mt20din011a | Ud | Material auxiliar para montaje y sujeción a la obra de los tubos de doble pared con aislamiento, de 125 mm de diámetro interior. (material) | 1 | 5596.97 | 5596.970 |
| mt20din010am | m | Tubo de doble pared con aislamiento, de 125 mm de diámetro interior, compuesto por pared interior de acero inoxidable AISI 304 y pared exterior de acero inoxidable AISI 304, con aislamiento de lana de roca entre paredes, de 30 mm de espesor y 100 kg/m³ de densidad, temperatura máxima de 600°C, presión de trabajo de hasta 40 Pa, con el precio incrementado el 60% en concepto de accesorios, piezas especiales y módulos finales. (material) | 1 | 149252.65 | 149252.650 |
| mo004 | h | Maestro 1ª calefactor. (mano de obra) | 0.479 | 8556.75 | 4098.683 |
| mo103 | h | Ayudante calefactor. (mano de obra) | 0.479 | 6212.96 | 2976.008 |
| % | % | Herramientas | 2 % | 161924.311 | 3238.486 |
|  |  | Costes directos |  |  | 165162.797 |

Residuos:
- colocación: mt20din010am; factor de residuo 0.0105

## Recursos

**mt20din010am** m Tubo de doble pared con aislamiento
Datos técnicos: Coste energético 255.412 MJ; Emisión de CO2 26.740 kg; Código LER 17 04 05; Masa del elemento 5 kg; Volumen 0.002381 m3
Residuos:
- embalaje: re170201 Madera. (componente de residuo); rendimiento 0.013 kg; Código LER 17 02 01; Masa del elemento 1 kg; Volumen 0.000909 m3
- embalaje: re170203 Plástico. (componente de residuo); rendimiento 0.003 kg; Código LER 17 02 03; Masa del elemento 1 kg; Volumen 0.001667 m3
