# Ducto extensible para climatizador evaporativo

- Propiedad del archivo: CYPE Ingenieros S.A.
- Formato: FIEBDC-3/2016
- Programa: Generador de precios de la construcción. CYPE Ingenieros, S.A.
- Fecha: 18/05/2024
- Ámbito geográfico: Chile
- Divisa: CHL
- Costes indirectos: 3 %
- Gastos generales: 13 %
- Beneficio industrial: 6 %
- IVA: 19 %

## I Instalaciones

### IC Calefacción, refrigeración, climatización y A.C.S.

#### ICP Bioclimatización

**ICP030** Ud Ducto extensible para climatizador evaporativo.
Ducto de descarga para climatizador evaporativo, con tramo extensible hasta 10 m de longitud, formado por difusor cónico de 900 mm de diámetro con tapa, tubo extensible de 610 mm de diámetro, tolva de 660x660 mm, ducto rectangular de 660x660 mm y 750 mm de longitud y cuerda soporte. Incluso accesorios de montaje y elementos de fijación. Totalmente montado.
Incluye: Replanteo. Colocación y fijación.
Criterio de medición de proyecto: Número de unidades previstas, según documentación gráfica de Proyecto.
Criterio de medición de obra: Se medirá el número de unidades realmente ejecutadas según especificaciones de Proyecto.

| Código | Ud | Descripción | Rendimiento | Precio | Importe |
|---|---|---|---|---|---|
| mt42ter050d | Ud | Ducto de descarga para climatizador evaporativo, con tramo extensible hasta 10 m de longitud, formado por difusor cónico de 900 mm de diámetro con tapa, tubo extensible de 610 mm de diámetro, tolva de 660x660 mm, ducto rectangular de 660x660 mm y 750 mm de longitud y cuerda soporte. (material) | 1 | 1488010.24 | 1488010.240 |
| mo005 | h | Maestro 1ª instalador de climatización. (mano de obra) | 1.83 | 8556.75 | 15658.853 |
| mo104 | h | Ayudante instalador de climatización. (mano de obra) | 1.83 | 6212.96 | 11369.717 |
| % | % | Herramientas | 2 % | 1515038.810 | 30300.776 |
|  |  | Costes directos |  |  | 1545339.586 |

## Recursos

**mt42ter050d** Ud Ducto de descarga para climatizador evaporativo
Datos técnicos: Coste energético 895.646 MJ; Emisión de CO2 65.993 kg
Residuos:
- embalaje: re150101 Envases de papel y cartón. (componente de residuo); rendimiento 0.086 kg; Código LER 15 01 01; Masa del elemento 1 kg; Volumen 0.001333 m3
