# Difusor para ducto rígido de descarga para climatizador evaporativo

- Propiedad del archivo: CYPE Ingenieros S.A.
- Formato: FIEBDC-3/2016
- Programa: Generador de precios de la construcción. CYPE Ingenieros, S.A.
- Fecha: 18/05/2024
- Ámbito geográfico: Chile
- Divisa: CHL
- Costes indirectos: 3 %
- Gastos generales: 13 %
- Beneficio industrial: 6 %
- IVA: 19 %

## I Instalaciones

### IC Calefacción, refrigeración, climatización y A.C.S.

#### ICP Bioclimatización

**ICP040** Ud Difusor para ducto rígido de descarga para climatizador evaporativo.
Difusor de lámina de acero galvanizado para conexión a ducto de descarga, de 550x550 mm, para climatizador evaporativo, de 6 caras, con una rejilla de 300x500 mm en cada cara. Incluso accesorios de montaje y elementos de fijación. Totalmente montado.
Incluye: Fijación del difusor al ducto.
Criterio de medición de proyecto: Número de unidades previstas, según documentación gráfica de Proyecto.
Criterio de medición de obra: Se medirá el número de unidades realmente ejecutadas según especificaciones de Proyecto.

| Código | Ud | Descripción | Rendimiento | Precio | Importe |
|---|---|---|---|---|---|
| mt42ter060d | Ud | Difusor de lámina de acero galvanizado para conexión a ducto de descarga, de 550x550 mm, para climatizador evaporativo, de 6 caras, con una rejilla de 300x500 mm en cada cara. (material) | 1 | 432464.15 | 432464.150 |
| mo005 | h | Maestro 1ª instalador de climatización. (mano de obra) | 0.427 | 8556.75 | 3653.732 |
| mo104 | h | Ayudante instalador de climatización. (mano de obra) | 0.427 | 6212.96 | 2652.934 |
| % | % | Herramientas | 2 % | 438770.816 | 8775.416 |
|  |  | Costes directos |  |  | 447546.232 |

## Recursos

**mt42ter060d** Ud Difusor de lámina de acero galvanizado para conexión a ducto de descarga
Datos técnicos: Coste energético 895.646 MJ; Emisión de CO2 65.993 kg
Residuos:
- embalaje: re150101 Envases de papel y cartón. (componente de residuo); rendimiento 0.086 kg; Código LER 15 01 01; Masa del elemento 1 kg; Volumen 0.001333 m3
