# Contenedor prefabricado para caldera y almacenaje de pellets

- Propiedad del archivo: CYPE Ingenieros S.A.
- Formato: FIEBDC-3/2016
- Programa: Generador de precios de la construcción. CYPE Ingenieros, S.A.
- Fecha: 17/05/2024
- Ámbito geográfico: Chile
- Divisa: CHL
- Costes indirectos: 3 %
- Gastos generales: 13 %
- Beneficio industrial: 6 %
- IVA: 19 %

## I Instalaciones

### IC Calefacción, refrigeración, climatización y A.C.S.

#### ICQ Calderas de biomasa

**ICQ075** Ud Contenedor prefabricado para caldera y almacenaje de pellets.
Contenedor para caldera de biomasa con silo para pellets de 45 m³ de capacidad, dimensiones exteriores 6000x2980x2710 mm, con instalación para la impulsión y el retorno del agua de calefacción, cableado eléctrico, chimenea de acero, accesorios de seguridad, ventiladores y puertas cortafuego (caldera y sistema de alimentación no incluidos en este precio), sobre fundación (no incluida en este precio). Totalmente montado.
Incluye: Replanteo. Colocación del contenedor.
Criterio de medición de proyecto: Número de unidades previstas, según documentación gráfica de Proyecto.
Criterio de medición de obra: Se medirá el número de unidades realmente ejecutadas según especificaciones de Proyecto.

| Código | Ud | Descripción | Rendimiento | Precio | Importe |
|---|---|---|---|---|---|
| mt38gil600f | Ud | Contenedor para caldera de biomasa con silo para pellets de 45 m³ de capacidad, dimensiones exteriores 6000x2980x2710 mm, con instalación para la impulsión y el retorno del agua de calefacción, cableado eléctrico, chimenea de acero, accesorios de seguridad, ventiladores y puertas cortafuego (caldera y sistema de alimentación no incluidos en este precio). (material) | 1 | 50502865.549999997 | 50502865.550 |
| mo003 | h | Maestro 1ª electricista. (mano de obra) | 4.952 | 8556.75 | 42373.026 |
| mo102 | h | Ayudante electricista. (mano de obra) | 4.952 | 6212.96 | 30766.578 |
| % | % | Herramientas | 2 % | 50576005.154 | 1011520.103 |
|  |  | Costes directos |  |  | 51587525.257 |
