# Medidor de agua potable

- Propiedad del archivo: CYPE Ingenieros S.A.
- Formato: FIEBDC-3/2016
- Programa: Generador de precios de la construcción. CYPE Ingenieros, S.A.
- Fecha: 17/05/2024
- Ámbito geográfico: Chile
- Divisa: CHL
- Costes indirectos: 3 %
- Gastos generales: 13 %
- Beneficio industrial: 6 %
- IVA: 19 %

## I Instalaciones

### IC Calefacción, refrigeración, climatización y A.C.S.

#### ICS Sistemas de conducción de agua

**ICS090** Ud Medidor de agua potable.
Medidor de agua potable para calefacción de chorro múltiple, con emisor de impulsos, para roscar, de 40 mm de diámetro nominal y temperatura máxima del líquido conducido 120°C.
Incluye: Replanteo. Colocación. Conexionado. Comprobación de su correcto funcionamiento.
Criterio de medición de proyecto: Número de unidades previstas, según documentación gráfica de Proyecto.
Criterio de medición de obra: Se medirá el número de unidades realmente ejecutadas según especificaciones de Proyecto.

| Código | Ud | Descripción | Rendimiento | Precio | Importe |
|---|---|---|---|---|---|
| mt37cic055e | Ud | Medidor de agua potable para calefacción de chorro múltiple, con emisor de impulsos, para roscar, de 40 mm de diámetro nominal y temperatura máxima del líquido conducido 120°C. (material) | 1 | 355139.52 | 355139.520 |
| mt38www012 | Ud | Material auxiliar para instalaciones de calefacción y A.C.S. (material) | 1 | 2376.5 | 2376.500 |
| mo004 | h | Maestro 1ª calefactor. (mano de obra) | 0.676 | 8556.75 | 5784.363 |
| % | % | Herramientas | 2 % | 363300.383 | 7266.008 |
|  |  | Costes directos |  |  | 370566.391 |
