# Grupo hidráulico para circuitos de calefacción, con intercambiador para producción de A.C.S

- Propiedad del archivo: CYPE Ingenieros S.A.
- Formato: FIEBDC-3/2016
- Programa: Generador de precios de la construcción. CYPE Ingenieros, S.A.
- Fecha: 18/05/2024
- Ámbito geográfico: Chile
- Divisa: CHL
- Costes indirectos: 3 %
- Gastos generales: 13 %
- Beneficio industrial: 6 %
- IVA: 19 %

## I Instalaciones

### IC Calefacción, refrigeración, climatización y A.C.S.

#### ICS Sistemas de conducción de agua

**ICS113** Ud Grupo hidráulico para circuitos de calefacción, con intercambiador para producción de A.C.S.
Estación de transferencia para circuitos de calefacción por radiadores o con fancoils y A.C.S. instantánea, caudal de 19 l/min, de 580x280x390 mm, con intercambiador de placas con aislamiento térmico, válvula de control proporcional de caudal para prioridad de A.C.S., válvula reguladora de presión diferencial, válvula termostática para el servicio de A.C.S., conexiones para la bomba de recirculación para A.C.S., bypass con válvula termostática, conexiones y carcasa con aislamiento térmico de EPP, con juego de válvulas de corte de 3/4".
Incluye: Replanteo. Colocación. Conexionado y comprobación de su correcto funcionamiento.
Criterio de medición de proyecto: Número de unidades previstas, según documentación gráfica de Proyecto.
Criterio de medición de obra: Se medirá el número de unidades realmente ejecutadas según especificaciones de Proyecto.

| Código | Ud | Descripción | Rendimiento | Precio | Importe |
|---|---|---|---|---|---|
| mt38eup115a | Ud | Estación de transferencia para circuitos de calefacción por radiadores o con fancoils y A.C.S. instantánea, caudal de 19 l/min, de 580x280x390 mm, con intercambiador de placas con aislamiento térmico, válvula de control proporcional de caudal para prioridad de A.C.S., válvula reguladora de presión diferencial, válvula termostática para el servicio de A.C.S., conexiones para la bomba de recirculación para A.C.S., bypass con válvula termostática, conexiones y carcasa con aislamiento térmico de EPP. (material) | 1 | 2512383.74 | 2512383.740 |
| mt38eup104a | Ud | Juego de válvulas de corte de 3/4". (material) | 1 | 144652.4 | 144652.400 |
| mo004 | h | Maestro 1ª calefactor. (mano de obra) | 0.983 | 8556.75 | 8411.285 |
| mo103 | h | Ayudante calefactor. (mano de obra) | 0.983 | 6212.96 | 6107.340 |
| % | % | Herramientas | 2 % | 2671554.765 | 53431.095 |
|  |  | Costes directos |  |  | 2724985.860 |
