# Detector de presencia, empotrado

- Propiedad del archivo: CYPE Ingenieros S.A.
- Formato: FIEBDC-3/2016
- Programa: Generador de precios de la construcción. CYPE Ingenieros, S.A.
- Fecha: 04/10/2024
- Ámbito geográfico: Chile
- Divisa: CHL
- Costes indirectos: 3 %
- Gastos generales: 13 %
- Beneficio industrial: 6 %
- IVA: 19 %

## I Instalaciones

### IE Eléctricas

#### IEM Mecanismos

**IEM120** Ud Detector de presencia, empotrado.
Detector de presencia, gama básica formado por mecanismo de conmutación para automatización del sistema de alumbrado y detector de presencia de material termoplástico color blanco acabado brillante. Instalación empotrada.
Criterio de valoración económica: El precio no incluye la caja para mecanismo empotrado ni el marco embellecedor.
Incluye: Montaje, conexionado y comprobación de su correcto funcionamiento.
Criterio de medición de proyecto: Número de unidades previstas, según documentación gráfica de Proyecto.
Criterio de medición de obra: Se medirá el número de unidades realmente ejecutadas según especificaciones de Proyecto.

| Código | Ud | Descripción | Rendimiento | Precio | Importe |
|---|---|---|---|---|---|
| mt34gir090a | Ud | Mecanismo de conmutación para automatización del sistema de alumbrado, tensión de alimentación 230 V, para empotrar. (material) | 1 | 112155.44 | 112155.440 |
| mt34gir091ab | Ud | Detector de presencia de material termoplástico color blanco acabado brillante, regulable en sensibilidad lumínica, ángulo de detección de 180° con alcance frontal de 32 m y lateral de 19 m, y altura máxima de instalación 1,1 m. (material) | 1 | 92355.68 | 92355.680 |
| mo003 | h | Maestro 1ª electricista. (mano de obra) | 0.183 | 8553.61 | 1565.311 |
| % | % | Herramientas | 2 % | 206076.431 | 4121.529 |
|  |  | Costes directos |  |  | 210197.960 |
