# Tubería de acero inoxidable, con soldadura longitudinal, para gas

- Propiedad del archivo: CYPE Ingenieros S.A.
- Formato: FIEBDC-3/2016
- Programa: Generador de precios de la construcción. CYPE Ingenieros, S.A.
- Fecha: 18/05/2024
- Ámbito geográfico: Chile
- Divisa: CHL
- Costes indirectos: 3 %
- Gastos generales: 13 %
- Beneficio industrial: 6 %
- IVA: 19 %

## I Instalaciones

### IH Tuberías para fluidos

#### IHA Tuberías de acero

**IHA610** m Tubería de acero inoxidable, con soldadura longitudinal, para gas.
Tubería para gas, formada por tubo de acero inoxidable con soldadura, de 28 mm de diámetro y 0,8 mm de espesor (28x0,8). Instalación en superficie. Incluso material auxiliar para montaje y sujeción a la obra, accesorios y piezas especiales.
Incluye: Replanteo. Colocación y fijación de tubos, accesorios y piezas especiales.
Criterio de medición de proyecto: Longitud medida según documentación gráfica de Proyecto.
Criterio de medición de obra: Se medirá la longitud realmente ejecutada según especificaciones de Proyecto.

| Código | Ud | Descripción | Rendimiento | Precio | Importe |
|---|---|---|---|---|---|
| mt08tai400e | Ud | Material auxiliar para montaje y sujeción a la obra de las tuberías de acero inoxidable con soldadura, de 28 mm de diámetro. (material) | 1 | 138.51 | 138.510 |
| mt08tai010eg | m | Tubo de acero inoxidable con soldadura, de 28 mm de diámetro y 0,8 mm de espesor (28x0,8), con el precio incrementado el 30% en concepto de accesorios y piezas especiales. (material) | 1 | 3601.09 | 3601.090 |
| mo010 | h | Maestro 1ª instalador de gas. (mano de obra) | 0.281 | 8556.75 | 2404.447 |
| mo109 | h | Ayudante instalador de gas. (mano de obra) | 0.281 | 6212.96 | 1745.842 |
| % | % | Herramientas | 2 % | 7889.889 | 157.798 |
|  |  | Costes directos |  |  | 8047.687 |

Residuos:
- colocación: mt08tai010eg; factor de residuo 0.035

## Recursos

**mt08tai010eg** m Tubo de acero inoxidable con soldadura
Datos técnicos: Coste energético 28.262 MJ; Emisión de CO2 3.886 kg; Código LER 17 04 05; Masa del elemento 0.556 kg; Volumen 0.000265 m3
Residuos:
- embalaje: re170201 Madera. (componente de residuo); rendimiento 0.011 kg; Código LER 17 02 01; Masa del elemento 1 kg; Volumen 0.000909 m3
- embalaje: re170203 Plástico. (componente de residuo); rendimiento 0.003 kg; Código LER 17 02 03; Masa del elemento 1 kg; Volumen 0.001667 m3
