# Tubería multicapa de polietileno resistente a la temperatura/aluminio/polietileno resistente a la temperatura (PE-RT/Al/PE-RT), "UPONOR IBERIA"

- Propiedad del archivo: CYPE Ingenieros S.A.
- Formato: FIEBDC-3/2016
- Programa: Generador de precios de la construcción. CYPE Ingenieros, S.A.
- Fecha: 05/10/2024
- Ámbito geográfico: Chile
- Divisa: CHL
- Costes indirectos: 3 %
- Gastos generales: 13 %
- Beneficio industrial: 6 %
- IVA: 19 %

## I Instalaciones

### IH Tuberías para fluidos

#### IHM Tuberías multicapa

**IHM211** m Tubería multicapa de polietileno resistente a la temperatura/aluminio/polietileno resistente a la temperatura (PE-RT/Al/PE-RT), "UPONOR IBERIA".
Tubería formada por tubo multicapa de polietileno resistente a la temperatura/aluminio/polietileno resistente a la temperatura (PE-RT/Al/PE-RT), con la capa de aluminio sin soldadura, de 16 mm de diámetro exterior y 2,0 mm de espesor, color blanco, modelo Uni Pipe PLUS "UPONOR IBERIA", suministrado en rollos. Instalación en superficie. Incluso material auxiliar para montaje y sujeción a la obra, accesorios y piezas especiales.
Incluye: Replanteo. Colocación y fijación de tubos, accesorios y piezas especiales.
Criterio de medición de proyecto: Longitud medida según documentación gráfica de Proyecto.
Criterio de medición de obra: Se medirá la longitud realmente ejecutada según especificaciones de Proyecto.

| Código | Ud | Descripción | Rendimiento | Precio | Importe |
|---|---|---|---|---|---|
| mt37tpu425e | Ud | Material auxiliar para montaje y sujeción a la obra de las tuberías multicapa de polietileno resistente a la temperatura/aluminio/polietileno resistente a la temperatura (PE-RT/Al/PE-RT), modelo Uni Pipe PLUS "UPONOR IBERIA", de 16 mm de diámetro exterior. (material) | 1 | 117.73 | 117.730 |
| mt37tpu025eg | m | Tubo multicapa de polietileno resistente a la temperatura/aluminio/polietileno resistente a la temperatura (PE-RT/Al/PE-RT), con la capa de aluminio sin soldadura, de 16 mm de diámetro exterior y 2,0 mm de espesor, color blanco, modelo Uni Pipe PLUS "UPONOR IBERIA", suministrado en rollos, según ISO 21003-2, con el precio incrementado el 30% en concepto de accesorios y piezas especiales. (material) | 1 | 3060.83 | 3060.830 |
| mo008 | h | Maestro 1ª gasfitero. (mano de obra) | 0.037 | 8553.61 | 316.484 |
| mo107 | h | Ayudante gasfitero. (mano de obra) | 0.037 | 6210.68 | 229.795 |
| % | % | Herramientas | 2 % | 3724.839 | 74.497 |
|  |  | Costes directos |  |  | 3799.336 |

Residuos:
- colocación: mt37tpu025eg; factor de residuo 0.0275045

## Recursos

**mt37tpu025eg** m Tubo multicapa de polietileno resistente a la temperatura/aluminio/polietileno resistente a la temperatura
Datos técnicos: Coste energético 14.320 MJ; Emisión de CO2 0.660 kg; Código LER 17 02 03; Masa del elemento 0.111 kg; Volumen 0.000185 m3
