# Canalización de enlace superior

- Propiedad del archivo: CYPE Ingenieros S.A.
- Formato: FIEBDC-3/2016
- Programa: Generador de precios de la construcción. CYPE Ingenieros, S.A.
- Fecha: 17/05/2024
- Ámbito geográfico: Chile
- Divisa: CHL
- Costes indirectos: 3 %
- Gastos generales: 13 %
- Beneficio industrial: 6 %
- IVA: 19 %

## I Instalaciones

### IL Infraestructura de telecomunicaciones

#### ILE Canalizaciones de enlace

**ILE030** m Canalización de enlace superior.
Canalización de enlace superior entre el punto de entrada general superior del edificio y el RITS, RITU o RITM, para edificio plurifamiliar, formada por canal protectora con 2 espacios independientes de PVC rígido de 60x190 mm. Instalación en superficie. Incluso accesorios y tabiques separadores.
Incluye: Replanteo del recorrido de la canalización. Colocación y fijación de la canal protectora.
Criterio de medición de proyecto: Longitud medida según documentación gráfica de Proyecto.
Criterio de medición de obra: Se medirá la longitud realmente ejecutada según especificaciones de Proyecto.

| Código | Ud | Descripción | Rendimiento | Precio | Importe |
|---|---|---|---|---|---|
| mt35ait040am | m | Canal protectora de PVC rígido, de 60x190 mm, para alojamiento de cables eléctricos, incluso accesorios. Con grado de protección IP4X. (material) | 1 | 44404.88 | 44404.880 |
| mt35ait050c | m | Tabique separador, de PVC rígido, de 53 mm de altura. (material) | 2 | 4164.53 | 8329.060 |
| mo001 | h | Maestro 1ª instalador de telecomunicaciones. (mano de obra) | 0.074 | 8556.75 | 633.200 |
| mo056 | h | Ayudante instalador de telecomunicaciones. (mano de obra) | 0.074 | 6212.96 | 459.759 |
| % | % | Herramientas | 2 % | 53826.899 | 1076.538 |
|  |  | Costes directos |  |  | 54903.437 |
