# Entrada binaria KNX

- Propiedad del archivo: CYPE Ingenieros S.A.
- Formato: FIEBDC-3/2016
- Programa: Generador de precios de la construcción. CYPE Ingenieros, S.A.
- Fecha: 18/05/2024
- Ámbito geográfico: Chile
- Divisa: CHL
- Costes indirectos: 3 %
- Gastos generales: 13 %
- Beneficio industrial: 6 %
- IVA: 19 %

## I Instalaciones

### IM Domóticas e inmóticas

#### IMK Componentes del sistema KNX

**IMK200** Ud Entrada binaria KNX.
Entrada binaria para conectar hasta 8 dispositivos convencionales con tensión nominal 230 V, de 4 módulos, con protocolo de comunicación KNX. Montaje en carril DIN.
Incluye: Montaje y conexionado.
Criterio de medición de proyecto: Número de unidades previstas, según documentación gráfica de Proyecto.
Criterio de medición de obra: Se medirá el número de unidades realmente ejecutadas según especificaciones de Proyecto.

| Código | Ud | Descripción | Rendimiento | Precio | Importe |
|---|---|---|---|---|---|
| mt35dse012a | Ud | Entrada binaria para conectar hasta 8 dispositivos convencionales con tensión nominal 230 V, de 4 módulos, con protocolo de comunicación KNX, con borne de conexión y derivación KNX, para montaje en carril DIN. (material) | 1 | 509692.81 | 509692.810 |
| mo003 | h | Maestro 1ª electricista. (mano de obra) | 0.281 | 8556.75 | 2404.447 |
| mo102 | h | Ayudante electricista. (mano de obra) | 0.281 | 6212.96 | 1745.842 |
| mo123 | h | Especialista en la puesta en marcha de instalaciones. (mano de obra) | 0.561 | 16184.06 | 9079.258 |
| % | % | Herramientas | 2 % | 522922.357 | 10458.447 |
|  |  | Costes directos |  |  | 533380.804 |
