# Pulsador KNX. Instalación empotrada

- Propiedad del archivo: CYPE Ingenieros S.A.
- Formato: FIEBDC-3/2016
- Programa: Generador de precios de la construcción. CYPE Ingenieros, S.A.
- Fecha: 04/10/2024
- Ámbito geográfico: Chile
- Divisa: CHL
- Costes indirectos: 3 %
- Gastos generales: 13 %
- Beneficio industrial: 6 %
- IVA: 19 %

## I Instalaciones

### IM Domóticas e inmóticas

#### IMK Componentes del sistema KNX

**IMK100** Ud Pulsador KNX. Instalación empotrada.
Pulsador KNX con ventana de control y sensor de temperatura, formado por mecanismo para pulsador con protocolo de comunicación KNX, con tecla de material termoplástico color blanco acabado brillante y marco embellecedor para 1 elemento de material termoplástico color blanco acabado brillante. Instalación empotrada.
Criterio de valoración económica: El precio no incluye la caja para mecanismo empotrado.
Incluye: Montaje y conexionado.
Criterio de medición de proyecto: Número de unidades previstas, según documentación gráfica de Proyecto.
Criterio de medición de obra: Se medirá el número de unidades realmente ejecutadas según especificaciones de Proyecto.

| Código | Ud | Descripción | Rendimiento | Precio | Importe |
|---|---|---|---|---|---|
| mt33gik030ab | Ud | Mecanismo para pulsador con protocolo de comunicación KNX, con tecla de material termoplástico color blanco acabado brillante, con sensor de temperatura y borne de conexión y derivación KNX, para empotrar. (material) | 1 | 127881.08 | 127881.080 |
| mt33gir001aae | Ud | Marco embellecedor para 1 elemento de material termoplástico color blanco acabado brillante. (material) | 1 | 5644.1 | 5644.100 |
| mo003 | h | Maestro 1ª electricista. (mano de obra) | 0.116 | 8553.61 | 992.219 |
| mo102 | h | Ayudante electricista. (mano de obra) | 0.116 | 6210.68 | 720.439 |
| mo123 | h | Especialista en la puesta en marcha de instalaciones. (mano de obra) | 0.232 | 16178.13 | 3753.326 |
| % | % | Herramientas | 2 % | 138991.164 | 2779.823 |
|  |  | Costes directos |  |  | 141770.987 |
