# Módulo interruptor Z-Wave

- Propiedad del archivo: CYPE Ingenieros S.A.
- Formato: FIEBDC-3/2016
- Programa: Generador de precios de la construcción. CYPE Ingenieros, S.A.
- Fecha: 04/10/2024
- Ámbito geográfico: Chile
- Divisa: CHL
- Costes indirectos: 3 %
- Gastos generales: 13 %
- Beneficio industrial: 6 %
- IVA: 19 %

## I Instalaciones

### IM Domóticas e inmóticas

#### IMZ Componentes del sistema Z-Wave

**IMZ030** Ud Módulo interruptor Z-Wave.
Módulo interruptor con contacto libre de tensión Z-Wave Plus, de 41,8x36,8x15,4 mm, frecuencia de funcionamiento 868,42 MHz, para alimentación a 110/230 V y 50/60 Hz de frecuencia o a 24/30 Vcc, intensidad máxima 10 A, consumo eléctrico 0,4 W.
Incluye: Colocación. Montaje, conexionado y comprobación de su correcto funcionamiento.
Criterio de medición de proyecto: Número de unidades previstas, según documentación gráfica de Proyecto.
Criterio de medición de obra: Se medirá el número de unidades realmente ejecutadas según especificaciones de Proyecto.

| Código | Ud | Descripción | Rendimiento | Precio | Importe |
|---|---|---|---|---|---|
| mt35dzi010a | Ud | Módulo interruptor con contacto libre de tensión Z-Wave Plus, de 41,8x36,8x15,4 mm, frecuencia de funcionamiento 868,42 MHz, para alimentación a 110/230 V y 50/60 Hz de frecuencia o a 24/30 Vcc, intensidad máxima 10 A, consumo eléctrico 0,4 W. (material) | 1 | 75688.04 | 75688.040 |
| mo123 | h | Especialista en la puesta en marcha de instalaciones. (mano de obra) | 0.244 | 16178.13 | 3947.464 |
| % | % | Herramientas | 2 % | 79635.504 | 1592.710 |
|  |  | Costes directos |  |  | 81228.214 |
