# Sistema de elevación doméstico

- Propiedad del archivo: CYPE Ingenieros S.A.
- Formato: FIEBDC-3/2016
- Programa: Generador de precios de la construcción. CYPE Ingenieros, S.A.
- Fecha: 05/10/2024
- Ámbito geográfico: Chile
- Divisa: CHL
- Costes indirectos: 3 %
- Gastos generales: 13 %
- Beneficio industrial: 6 %
- IVA: 19 %

## I Instalaciones

### IS Evacuación de aguas

#### ISA Sistemas de elevación

**ISA010** Ud Sistema de elevación doméstico.
Triturador y estación de bombeo sanitario, para un inodoro, de 48,5x27,8x18 mm, color blanco, con un manguito flexible de entrada para inodoro de 110 mm de diámetro y tubo de evacuación de 32 mm de diámetro con válvula antirretorno de tipo clapeta, bomba sumergible de 7,7 m³/h con cuchillas e impulsión 5 m.c.a. con potencia nominal del motor de 0,47 kW, alimentación monofásica (230V/50Hz), nivel sonoro 64 dB, instalación superficial. Incluso accesorios, uniones y piezas especiales para la instalación de la electrobomba.
Incluye: Replanteo del recorrido de la tubería y de la situación del sistema de elevación. Colocación del sistema de elevación. Formación de agujeros o utilización de los ya existentes para el conexionado de tubos. Empalme y rejuntado de los colectores a la cámara de inspección o a las entradas y salidas ya existentes. Montaje, conexionado y comprobación de su correcto funcionamiento.
Criterio de medición de proyecto: Número de unidades previstas, según documentación gráfica de Proyecto.
Criterio de medición de obra: Se medirá el número de unidades realmente ejecutadas según especificaciones de Proyecto.

| Código | Ud | Descripción | Rendimiento | Precio | Importe |
|---|---|---|---|---|---|
| mt36ebj010cb | Ud | Triturador y estación de bombeo sanitario, para un inodoro, de 48,5x27,8x18 mm, color blanco, con un manguito flexible de entrada para inodoro de 110 mm de diámetro y tubo de evacuación de 32 mm de diámetro con válvula antirretorno de tipo clapeta, bomba sumergible de 7,7 m³/h con cuchillas e impulsión 5 m.c.a. con potencia nominal del motor de 0,47 kW, alimentación monofásica (230V/50Hz), nivel sonoro 64 dB, para instalar en superficie. (material) | 1 | 449067.11 | 449067.110 |
| mt37sve010e | Ud | Válvula de esfera de latón niquelado para roscar de 1 1/4". (material) | 1 | 11689.53 | 11689.530 |
| mt36bom050A | m | Ducto de impulsión de aguas residuales realizado con tubo de PVC para presión de 12,5 atm, de 32 mm de diámetro, con extremo abocardado. (material) | 2 | 1218.94 | 2437.880 |
| mt36bom051A | Ud | Repercusión, por m de tubería, de accesorios, uniones y piezas especiales para tubo de PVC para presión de 12,5 atm, de 32 mm de diámetro. (material) | 2 | 365.54 | 731.080 |
| mo008 | h | Maestro 1ª gasfitero. (mano de obra) | 0.617 | 8553.61 | 5277.577 |
| % | % | Herramientas | 2 % | 469203.177 | 9384.064 |
|  |  | Costes directos |  |  | 478587.241 |

## Recursos

**mt36ebj010cb** Ud Triturador y estación de bombeo sanitario
Datos técnicos: Coste energético 360.006 MJ; Emisión de CO2 21.851 kg
Residuos:
- embalaje: re150101 Envases de papel y cartón. (componente de residuo); rendimiento 1.583 kg; Código LER 15 01 01; Masa del elemento 1 kg; Volumen 0.001333 m3

**mt37sve010e** Ud Válvula de esfera de latón niquelado para roscar de 1 1/4"
Datos técnicos: Coste energético 1282.649 MJ; Emisión de CO2 86.201 kg
Residuos:
- embalaje: re150101 Envases de papel y cartón; rendimiento 0.072 kg
