# Válvula de aireación

- Propiedad del archivo: CYPE Ingenieros S.A.
- Formato: FIEBDC-3/2016
- Programa: Generador de precios de la construcción. CYPE Ingenieros, S.A.
- Fecha: 18/05/2024
- Ámbito geográfico: Chile
- Divisa: CHL
- Costes indirectos: 3 %
- Gastos generales: 13 %
- Beneficio industrial: 6 %
- IVA: 19 %

## I Instalaciones

### IS Evacuación de aguas

#### ISD Derivaciones individuales

**ISD007** Ud Válvula de aireación.
Válvula de ventilación de PVC, de 110 mm de diámetro, colocada mediante unión pegada con adhesivo. Incluso líquido limpiador y adhesivo para tubos y accesorios de PVC.
Incluye: Montaje, conexionado y comprobación de su correcto funcionamiento.
Criterio de medición de proyecto: Número de unidades previstas, según documentación gráfica de Proyecto.
Criterio de medición de obra: Se medirá el número de unidades realmente ejecutadas según especificaciones de Proyecto.

| Código | Ud | Descripción | Rendimiento | Precio | Importe |
|---|---|---|---|---|---|
| mt36vpn010b | Ud | Válvula de ventilación de PVC, de 110 mm de diámetro. (material) | 1 | 21028.66 | 21028.660 |
| mt11var009 | l | Líquido limpiador para pegado mediante adhesivo de tubos y accesorios de PVC. (material) | 0.008 | 25891.45 | 207.132 |
| mt11var010 | l | Adhesivo para tubos y accesorios de PVC. (material) | 0.004 | 32997.83 | 131.991 |
| mo008 | h | Maestro 1ª gasfitero. (mano de obra) | 0.246 | 8556.75 | 2104.961 |
| mo107 | h | Ayudante gasfitero. (mano de obra) | 0.246 | 6212.96 | 1528.388 |
| % | % | Herramientas | 2 % | 25001.132 | 500.023 |
|  |  | Costes directos |  |  | 25501.155 |

Residuos:
- colocación: mt36vpn010b Válvula de ventilación de PVC, de 110 mm de diámetro; factor de residuo 0.0242574
- colocación: mt11var009 Líquido limpiador para pegado mediante adhesivo de tubos y accesorios de PVC; factor de residuo 0.0275

## Recursos

**mt36vpn010b** Ud Válvula de ventilación de PVC, de 110 mm de diámetro
Datos técnicos: Coste energético 55.726 MJ; Emisión de CO2 2.797 kg; Código LER 17 02 03; Masa del elemento 0.575 kg; Volumen 0.000958 m3
Residuos:
- embalaje: re150101 Envases de papel y cartón. (componente de residuo); rendimiento 0.037 kg; Código LER 15 01 01; Masa del elemento 1 kg; Volumen 0.001333 m3

**mt11var009** l Líquido limpiador para pegado mediante adhesivo de tubos y accesorios de PVC
Datos técnicos: Coste energético 3.819 MJ; Emisión de CO2 0.202 kg; Código LER 20 01 30; Masa del elemento 1 kg; Volumen 0.001 m3
Residuos:
- embalaje: re170203 Plástico. (componente de residuo); rendimiento 0.032 kg; Código LER 17 02 03; Masa del elemento 1 kg; Volumen 0.001667 m3
