# Bote sifónico

- Propiedad del archivo: CYPE Ingenieros S.A.
- Formato: FIEBDC-3/2016
- Programa: Generador de precios de la construcción. CYPE Ingenieros, S.A.
- Fecha: 18/05/2024
- Ámbito geográfico: Chile
- Divisa: CHL
- Costes indirectos: 3 %
- Gastos generales: 13 %
- Beneficio industrial: 6 %
- IVA: 19 %

## I Instalaciones

### IS Evacuación de aguas

#### ISD Derivaciones individuales

**ISD008** Ud Bote sifónico.
Bote sifónico de polipropileno con carga mineral, insonorizado, de 110 mm de diámetro, con cuatro entradas de 40 mm de diámetro y una salida de 40 mm de diámetro, con tapa ciega de acero inoxidable, colocado superficialmente bajo la losa. Incluso prolongador.
Incluye: Presentación en seco de los tubos. Montaje, conexionado y comprobación de su correcto funcionamiento.
Criterio de medición de proyecto: Número de unidades previstas, según documentación gráfica de Proyecto.
Criterio de medición de obra: Se medirá el número de unidades realmente ejecutadas según especificaciones de Proyecto.

| Código | Ud | Descripción | Rendimiento | Precio | Importe |
|---|---|---|---|---|---|
| mt36boj020a | Ud | Bote sifónico de polipropileno con carga mineral, insonorizado, de 110 mm de diámetro, con cuatro entradas de 40 mm de diámetro y una salida de 40 mm de diámetro, con tapa ciega de acero inoxidable. (material) | 1 | 16386.93 | 16386.930 |
| mt36boj025a | Ud | Tubo de polipropileno con carga mineral, para prolongación de bote sifónico, de 110 mm de diámetro y de 500 mm de altura. (material) | 1 | 7324.82 | 7324.820 |
| mo008 | h | Maestro 1ª gasfitero. (mano de obra) | 0.307 | 8556.75 | 2626.922 |
| mo107 | h | Ayudante gasfitero. (mano de obra) | 0.153 | 6212.96 | 950.583 |
| % | % | Herramientas | 2 % | 27289.255 | 545.785 |
|  |  | Costes directos |  |  | 27835.040 |

Residuos:
- colocación: mt36boj020a; factor de residuo 0.0251801
- colocación: mt36boj025a; factor de residuo 0.0269788

## Recursos

**mt36boj020a** Ud Bote sifónico de polipropileno con carga mineral
Datos técnicos: Coste energético 68.137 MJ; Emisión de CO2 2.164 kg; Código LER 17 02 03; Masa del elemento 0.733 kg; Volumen 0.001222 m3
Residuos:
- embalaje: re150101 Envases de papel y cartón. (componente de residuo); rendimiento 0.036 kg; Código LER 15 01 01; Masa del elemento 1 kg; Volumen 0.001333 m3

**mt36boj025a** Ud Tubo de polipropileno con carga mineral
Datos técnicos: Coste energético 65.906 MJ; Emisión de CO2 2.093 kg; Código LER 17 02 03; Masa del elemento 0.709 kg; Volumen 0.001182 m3
Residuos:
- embalaje: re150101 Envases de papel y cartón; rendimiento 0.035 kg
