# Bote sifónico

- Propiedad del archivo: CYPE Ingenieros S.A.
- Formato: FIEBDC-3/2016
- Programa: Generador de precios de la construcción. CYPE Ingenieros, S.A.
- Fecha: 18/05/2024
- Ámbito geográfico: Chile
- Divisa: CHL
- Costes indirectos: 3 %
- Gastos generales: 13 %
- Beneficio industrial: 6 %
- IVA: 19 %

## I Instalaciones

### IS Evacuación de aguas

#### ISD Derivaciones individuales

**ISD008** Ud Bote sifónico.
Bote sifónico de polipropileno, de color azul, de 110 mm de diámetro, con tres entradas de 40 mm de diámetro y una salida de 50 mm de diámetro, con rejilla de acero inoxidable, empotrado.
Incluye: Montaje, conexionado y comprobación de su correcto funcionamiento.
Criterio de medición de proyecto: Número de unidades previstas, según documentación gráfica de Proyecto.
Criterio de medición de obra: Se medirá el número de unidades realmente ejecutadas según especificaciones de Proyecto.

| Código | Ud | Descripción | Rendimiento | Precio | Importe |
|---|---|---|---|---|---|
| mt36abn200a | Ud | Bote sifónico de polipropileno, de color azul, de 110 mm de diámetro, con tres entradas de 40 mm de diámetro y una salida de 50 mm de diámetro. (material) | 1 | 7519.33 | 7519.330 |
| mt36abn204a | Ud | Rejilla de acero inoxidable, para bote sifónico de 110 mm de diámetro. (material) | 1 | 7713.86 | 7713.860 |
| mo008 | h | Maestro 1ª gasfitero. (mano de obra) | 0.184 | 8556.75 | 1574.442 |
| mo107 | h | Ayudante gasfitero. (mano de obra) | 0.092 | 6212.96 | 571.592 |
| % | % | Herramientas | 2 % | 17379.224 | 347.584 |
|  |  | Costes directos |  |  | 17726.808 |

Residuos:
- colocación: mt36abn200a; factor de residuo 0.02694

## Recursos

**mt36abn200a** Ud Bote sifónico de polipropileno
Datos técnicos: Coste energético 68.137 MJ; Emisión de CO2 2.163 kg; Código LER 17 02 03; Masa del elemento 0.733 kg; Volumen 0.001222 m3
Residuos:
- embalaje: re150101 Envases de papel y cartón. (componente de residuo); rendimiento 0.035 kg; Código LER 15 01 01; Masa del elemento 1 kg; Volumen 0.001333 m3

**mt36abn204a** Ud Rejilla de acero inoxidable, para bote sifónico de 110 mm de diámetro
Datos técnicos: Coste energético 10.515 MJ; Emisión de CO2 1.601 kg
Residuos:
- embalaje: re150101 Envases de papel y cartón; rendimiento 0.072 kg
