# Canaleta de drenaje para ducha de obra

- Propiedad del archivo: CYPE Ingenieros S.A.
- Formato: FIEBDC-3/2016
- Programa: Generador de precios de la construcción. CYPE Ingenieros, S.A.
- Fecha: 18/05/2024
- Ámbito geográfico: Chile
- Divisa: CHL
- Costes indirectos: 3 %
- Gastos generales: 13 %
- Beneficio industrial: 6 %
- IVA: 19 %

## I Instalaciones

### IS Evacuación de aguas

#### ISD Derivaciones individuales

**ISD010** Ud Canaleta de drenaje para ducha de obra.
Canaleta de drenaje de acero inoxidable de 70 mm de anchura y 750 mm de longitud, con sifón extraíble y válvula de aireación de ABS de salida horizontal de polipropileno de 40 mm de diámetro y 115 mm de altura, y rejilla y marco de acero inoxidable modelo Classic, para desagüe de ducha de obra.
Incluye: Montaje, conexionado y comprobación de su correcto funcionamiento.
Criterio de medición de proyecto: Número de unidades previstas, según documentación gráfica de Proyecto.
Criterio de medición de obra: Se medirá el número de unidades realmente ejecutadas según especificaciones de Proyecto.

| Código | Ud | Descripción | Rendimiento | Precio | Importe |
|---|---|---|---|---|---|
| mt15rej032mge | Ud | Canaleta de drenaje de acero inoxidable de 70 mm de anchura y 750 mm de longitud, con sifón extraíble y válvula de aireación de ABS de salida horizontal de polipropileno de 40 mm de diámetro y 115 mm de altura, y rejilla y marco de acero inoxidable modelo Classic, para ducha de obra. (material) | 1 | 384548.23 | 384548.230 |
| mo008 | h | Maestro 1ª gasfitero. (mano de obra) | 0.184 | 8556.75 | 1574.442 |
| mo107 | h | Ayudante gasfitero. (mano de obra) | 0.092 | 6212.96 | 571.592 |
| % | % | Herramientas | 2 % | 386694.264 | 7733.885 |
|  |  | Costes directos |  |  | 394428.149 |
