# Sifón en línea

- Propiedad del archivo: CYPE Ingenieros S.A.
- Formato: FIEBDC-3/2016
- Programa: Generador de precios de la construcción. CYPE Ingenieros, S.A.
- Fecha: 18/05/2024
- Ámbito geográfico: Chile
- Divisa: CHL
- Costes indirectos: 3 %
- Gastos generales: 13 %
- Beneficio industrial: 6 %
- IVA: 19 %

## I Instalaciones

### IS Evacuación de aguas

#### ISS Colectores suspendidos

**ISS008** Ud Sifón en línea.
Sifón en línea de PVC, color teja, registrable, con unión macho/hembra, de 125 mm de diámetro, colocado entre el colector de salida y la acometida.
Incluye: Montaje, conexionado y comprobación de su correcto funcionamiento.
Criterio de medición de proyecto: Número de unidades previstas, según documentación gráfica de Proyecto.
Criterio de medición de obra: Se medirá el número de unidades realmente ejecutadas según especificaciones de Proyecto.

| Código | Ud | Descripción | Rendimiento | Precio | Importe |
|---|---|---|---|---|---|
| mt11var120c | Ud | Sifón en línea de PVC, color teja, registrable, con unión macho/hembra, de 125 mm de diámetro. (material) | 1 | 40250.33 | 40250.330 |
| mo008 | h | Maestro 1ª gasfitero. (mano de obra) | 0.494 | 8556.75 | 4227.035 |
| % | % | Herramientas | 2 % | 44477.365 | 889.547 |
|  |  | Costes directos |  |  | 45366.912 |

Residuos:
- colocación: mt11var120c Sifón en línea de PVC, color teja, registrable, con unión macho/hembra, de 125 mm de diámetro; factor de residuo 0.0204065

## Recursos

**mt11var120c** Ud Sifón en línea de PVC, color teja, registrable, con unión macho/hembra, de 125 mm de diámetro
Datos técnicos: Coste energético 179.249 MJ; Emisión de CO2 8.932 kg; Código LER 17 02 03; Masa del elemento 1.85 kg; Volumen 0.003083 m3
Residuos:
- embalaje: re150101 Envases de papel y cartón. (componente de residuo); rendimiento 0.04 kg; Código LER 15 01 01; Masa del elemento 1 kg; Volumen 0.001333 m3
