# Rampa móvil

- Propiedad del archivo: CYPE Ingenieros S.A.
- Formato: FIEBDC-3/2016
- Programa: Generador de precios de la construcción. CYPE Ingenieros, S.A.
- Fecha: 18/05/2024
- Ámbito geográfico: Chile
- Divisa: CHL
- Costes indirectos: 3 %
- Gastos generales: 13 %
- Beneficio industrial: 6 %
- IVA: 19 %

## I Instalaciones

### IT Transporte

#### ITE Escaleras mecánicas y rampas móviles

**ITE020** Ud Rampa móvil.
Suministro e instalación completa de rampa móvil de 11° de inclinación, para interior, para salvar una altura de 4 m, con un ancho de plana de 1 m, balaustrada de 1 m, capacidad de transporte 9000 personas/h y 0,5 m/s de velocidad, con protecciones. Incluso pasacables, cuadro y cable de maniobra, instalación eléctrica, línea telefónica y sistemas de seguridad. Totalmente montada, conexionada y probada.
Incluye: Replanteo de los apoyos. Montaje de pasacables. Colocación de la rampa móvil sobre los apoyos. Montaje del cuadro y conexión del cable de maniobra. Conexionado con la red eléctrica.
Criterio de medición de proyecto: Número de unidades previstas, según documentación gráfica de Proyecto.
Criterio de medición de obra: Se medirá el número de unidades realmente ejecutadas según especificaciones de Proyecto.

| Código | Ud | Descripción | Rendimiento | Precio | Importe |
|---|---|---|---|---|---|
| mt39ram010c | Ud | Rampa móvil de 11° de inclinación, para interior, para salvar una altura de 4 m, con un ancho de plana de 1 m, balaustrada de 1 m, capacidad de transporte 9000 personas/h y 0,5 m/s de velocidad, con protecciones. (material) | 1 | 142993225.63999999 | 142993225.640 |
| mt39www020 | Ud | Material auxiliar para instalaciones de transporte. (material) | 3 | 11407.2 | 34221.600 |
| mo016 | h | Maestro 1ª instalador de aparatos elevadores. (mano de obra) | 37.007 | 8556.75 | 316659.647 |
| mo085 | h | Ayudante instalador de aparatos elevadores. (mano de obra) | 37.007 | 6212.96 | 229923.011 |
| % | % | Herramientas | 2 % | 143574029.898 | 2871480.598 |
|  |  | Costes directos |  |  | 146445510.496 |
