# Elevador vertical

- Propiedad del archivo: CYPE Ingenieros S.A.
- Formato: FIEBDC-3/2016
- Programa: Generador de precios de la construcción. CYPE Ingenieros, S.A.
- Fecha: 05/10/2024
- Ámbito geográfico: Chile
- Divisa: CHL
- Costes indirectos: 3 %
- Gastos generales: 13 %
- Beneficio industrial: 6 %
- IVA: 19 %

## I Instalaciones

### IT Transporte

#### ITS Salvaescaleras

**ITS020** Ud Elevador vertical.
Suministro e instalación completa de elevador vertical de 1000x1500 mm, uso interior, para salvar desniveles de altura máxima 9 m, con una capacidad máxima de carga de 400 kg, una velocidad de 0,1 m/s y una potencia de 2,2 kW a 230 V y 50 Hz, con unidad de control, suelo de la plataforma antideslizante, borde perimetral de seguridad, rampa de acceso automática. Incluso botoneras, guías de acero y fijaciones a paramento o suelo mediante postes de sujeción, pulsador de emergencia y llave de seguridad en el elevador, cuadro eléctrico y dobles circuitos eléctricos de protección, limitadores de velocidad, freno motor electromagnético y demás dispositivos de seguridad según normativa vigente. Totalmente montado, conexionado y probado.
Incluye: Preparación de la zona de trabajo. Colocación de las guías y fijaciones. Montaje del elevador sobre las guías. Conexionado con la red eléctrica. Colocación y conexión de las botoneras y de los sistemas de seguridad.
Criterio de medición de proyecto: Número de unidades previstas, según documentación gráfica de Proyecto.
Criterio de medición de obra: Se medirá el número de unidades realmente ejecutadas según especificaciones de Proyecto.

| Código | Ud | Descripción | Rendimiento | Precio | Importe |
|---|---|---|---|---|---|
| mt39ses100A | Ud | Elevador vertical de 1000x1500 mm, uso interior, para salvar desniveles de altura máxima 9 m, con una capacidad máxima de carga de 400 kg, una velocidad de 0,1 m/s y una potencia de 2,2 kW a 230 V y 50 Hz, con unidad de control, suelo de la plataforma antideslizante, borde perimetral de seguridad, rampa de acceso automática. Incluso botoneras, guías de acero y fijaciones a paramento o suelo mediante postes de sujeción, pulsador de emergencia y llave de seguridad en el elevador, cuadro eléctrico y dobles circuitos eléctricos de protección, limitadores de velocidad, freno motor electromagnético y demás dispositivos de seguridad según normativa vigente. (material) | 1 | 25259232.469999999 | 25259232.470 |
| mo016 | h | Maestro 1ª instalador de aparatos elevadores. (mano de obra) | 17.865 | 8553.61 | 152810.243 |
| mo085 | h | Ayudante instalador de aparatos elevadores. (mano de obra) | 17.865 | 6210.68 | 110953.798 |
| % | % | Herramientas | 2 % | 25522996.511 | 510459.930 |
|  |  | Costes directos |  |  | 26033456.441 |
