# Pieza especial para ducto de ventilación de sección circular

- Propiedad del archivo: CYPE Ingenieros S.A.
- Formato: FIEBDC-3/2016
- Programa: Generador de precios de la construcción. CYPE Ingenieros, S.A.
- Fecha: 05/10/2024
- Ámbito geográfico: Chile
- Divisa: CHL
- Costes indirectos: 3 %
- Gastos generales: 13 %
- Beneficio industrial: 6 %
- IVA: 19 %

## I Instalaciones

### IV Ventilación

#### IVG Ventilación mecánica para garajes

**IVG026** Ud Pieza especial para ducto de ventilación de sección circular.
Codo 30° para ducto circular de acero galvanizado, de 80 mm de diámetro, en la red de ductos de ventilación.
Incluye: Colocación y fijación de las piezas especiales prefabricadas a la red de ductos.
Criterio de medición de proyecto: Número de unidades previstas, según documentación gráfica de Proyecto.
Criterio de medición de obra: Se medirá el número de unidades realmente ejecutadas según especificaciones de Proyecto.

| Código | Ud | Descripción | Rendimiento | Precio | Importe |
|---|---|---|---|---|---|
| mt42con218aaa | Ud | Codo 30° para ducto circular de acero galvanizado, de 80 mm de diámetro. (material) | 1 | 8117.66 | 8117.660 |
| mo013 | h | Maestro 1ª instalador de ductos de placa metálica. (mano de obra) | 0.123 | 8553.61 | 1052.094 |
| mo084 | h | Ayudante instalador de ductos de placa metálica. (mano de obra) | 0.123 | 6222.52 | 765.370 |
| % | % | Herramientas | 2 % | 9935.124 | 198.702 |
|  |  | Costes directos |  |  | 10133.826 |
