# Manguito pasamuros para ducto geotérmico intercambiador de calor aire-tierra

- Propiedad del archivo: CYPE Ingenieros S.A.
- Formato: FIEBDC-3/2016
- Programa: Generador de precios de la construcción. CYPE Ingenieros, S.A.
- Fecha: 05/10/2024
- Ámbito geográfico: Chile
- Divisa: CHL
- Costes indirectos: 3 %
- Gastos generales: 13 %
- Beneficio industrial: 6 %
- IVA: 19 %

## I Instalaciones

### IV Ventilación

#### IVU Ventilación geotérmica: pozos canadienses

**IVU040** Ud Manguito pasamuros para ducto geotérmico intercambiador de calor aire-tierra.
Manguito pasamuros, de polietileno de alta densidad (PEAD/HDPE), para ducto geotérmico intercambiador de calor aire-tierra, de 200 mm de diámetro. Incluso abrazaderas.
Criterio de valoración económica: El precio no incluye las ayudas de albañilería.
Incluye: Colocación. Conexionado.
Criterio de medición de proyecto: Número de unidades previstas, según documentación gráfica de Proyecto.
Criterio de medición de obra: Se medirá el número de unidades realmente ejecutadas según especificaciones de Proyecto.

| Código | Ud | Descripción | Rendimiento | Precio | Importe |
|---|---|---|---|---|---|
| mt42vgg040a | Ud | Manguito pasamuros, de polietileno de alta densidad (PEAD/HDPE), para ducto geotérmico intercambiador de calor aire-tierra, de 200 mm de diámetro, con abrazaderas. (material) | 1 | 1415187.67 | 1415187.670 |
| mo011 | h | Maestro 1ª montador. (mano de obra) | 0.184 | 8553.61 | 1573.864 |
| mo080 | h | Ayudante montador. (mano de obra) | 0.184 | 6222.52 | 1144.944 |
| % | % | Herramientas | 2 % | 1417906.478 | 28358.130 |
|  |  | Costes directos |  |  | 1446264.608 |
