# Ducto de admisión de aire

- Propiedad del archivo: CYPE Ingenieros S.A.
- Formato: FIEBDC-3/2016
- Programa: Generador de precios de la construcción. CYPE Ingenieros, S.A.
- Fecha: 05/10/2024
- Ámbito geográfico: Chile
- Divisa: CHL
- Costes indirectos: 3 %
- Gastos generales: 13 %
- Beneficio industrial: 6 %
- IVA: 19 %

## I Instalaciones

### IV Ventilación

#### IVU Ventilación geotérmica: pozos canadienses

**IVU060** m Ducto de admisión de aire.
Ducto de admisión de aire, formado por tubo liso de PVC, de 160 mm de diámetro exterior, pegado mediante adhesivo. Incluso material auxiliar para montaje y sujeción a la obra, accesorios y piezas especiales.
Criterio de valoración económica: El precio no incluye las compuertas de regulación, las compuertas cortafuego, las rejillas ni los difusores.
Incluye: Replanteo del recorrido del ducto y de la situación de los elementos de sujeción. Presentación en seco de tubos y piezas especiales. Fijación del material auxiliar para montaje y sujeción a la obra. Montaje, conexionado y comprobación de su correcto funcionamiento.
Criterio de medición de proyecto: Longitud proyectada, según documentación gráfica de Proyecto, medida entre los ejes de los elementos o de los puntos a conectar, sin descontar las piezas especiales.
Criterio de medición de obra: Se medirá la longitud realmente ejecutada según especificaciones de Proyecto.

| Código | Ud | Descripción | Rendimiento | Precio | Importe |
|---|---|---|---|---|---|
| mt42cvp420e | Ud | Material auxiliar para montaje y sujeción a la obra de los ductos de PVC, de 160 mm de diámetro exterior. (material) | 1 | 332.03 | 332.030 |
| mt42cvp020ee | m | Tubo liso de PVC, de 160 mm de diámetro exterior, con extremo abocardado, con el precio incrementado el 20% en concepto de accesorios y piezas especiales. (material) | 1 | 7968.61 | 7968.610 |
| mt11var009 | l | Líquido limpiador para pegado mediante adhesivo de tubos y accesorios de PVC. (material) | 0.075 | 26072.49 | 1955.437 |
| mt11var010 | l | Adhesivo para tubos y accesorios de PVC. (material) | 0.038 | 33228.55 | 1262.685 |
| mo011 | h | Maestro 1ª montador. (mano de obra) | 0.246 | 8553.61 | 2104.188 |
| mo080 | h | Ayudante montador. (mano de obra) | 0.123 | 6222.52 | 765.370 |
| % | % | Herramientas | 2 % | 14388.320 | 287.766 |
|  |  | Costes directos |  |  | 14676.086 |

Residuos:
- colocación: mt11var009 Líquido limpiador para pegado mediante adhesivo de tubos y accesorios de PVC; factor de residuo 0.0275

## Recursos

**mt11var009** l Líquido limpiador para pegado mediante adhesivo de tubos y accesorios de PVC
Datos técnicos: Coste energético 3.819 MJ; Emisión de CO2 0.202 kg; Código LER 20 01 30; Masa del elemento 1 kg; Volumen 0.001 m3
Residuos:
- embalaje: re170203 Plástico. (componente de residuo); rendimiento 0.032 kg; Código LER 17 02 03; Masa del elemento 1 kg; Volumen 0.001667 m3
